# Detector de cortina, via rádio

- Propriedade do ficheiro: CYPE Ingenieros S.A.
- Formato: FIEBDC-3/2016
- Programa: Gerador de preços para construção civil. CYPE Ingenieros, S.A.
- Data: 09/02/2026
- Moeda: EUR
- Custos indirectos: 3 %
- IVA: 23 %

## I Instalações

### ID Segurança

#### IDR Centrais de intrusão via rádio

**IDR041** Ud Detector de cortina, via rádio.
Detector de cortina com comunicação via rádio unidireccional, cobertura de 9 m, grande imunidade à interferência por radiofrequência. Inclusive elementos de fixação.
Inclui: Marcação. Fixação ao paramento. Montagem, ligação e verificação do seu correcto funcionamento.
Critério de medição de projecto: Número de unidades previstas, segundo documentação gráfica de Projecto.
Critério de medição de obra: Medir-se-á o número de unidades realmente executadas segundo especificações de Projecto.

| Código | Un | Descrição | Rendimento | Preço | Importância |
|---|---|---|---|---|---|
| mt41ing241a | Ud | Detector de cortina com comunicação via rádio unidireccional, cobertura de 9 m, grande imunidade à interferência por radiofrequência, para instalar em tecto ou parede. Inclusive elementos de fixação. (material) | 1 | 83.83 | 83.830 |
| mo006 | h | Oficial de 1ª instalador de redes e equipamentos de detecção e segurança. (mão de obra) | 0.2 | 25.32 | 5.064 |
| mo105 | h | Ajudante de instalador de redes e equipamentos de detecção e segurança. (mão de obra) | 0.2 | 23.99 | 4.798 |
| % | % | Custos directos complementares | 2 % | 93.692 | 1.874 |
|  |  | Custos directos |  |  | 95.566 |
