# Regulador de carga

- Propriedade do ficheiro: CYPE Ingenieros S.A.
- Formato: FIEBDC-3/2016
- Programa: Gerador de preços para construção civil. CYPE Ingenieros, S.A.
- Data: 10/06/2024
- Moeda: EUR
- Custos indirectos: 3 %
- IVA: 23 %

## I Instalações

### IE Eléctricas

#### IEF Solar fotovoltaica

**IEF040** Ud Regulador de carga.
Regulador de carga MPPT com saída para cargas, tensão nominal 12/24 V com reconhecimento automático, intensidade de carga nominal 15 A, potência máxima a 12 V 220 W, potência máxima a 24 V 440 W, intensidade máxima de curto-circuito 15 A, tensão máxima em circuito aberto 100 V, eficiência máxima 98%, intensidade máxima na saída para cargas 15 A, dimensões 100x113x50 mm, com porta Ethernet, Bluetooth, gestão inteligente do acumulador de energia eléctrica, algoritmo de carga do acumulador de energia eléctrica programável, temporizador dia/noite e sensor de temperatura interna. Inclusive acessórios necessários para a sua correcta instalação.
Inclui: Montagem, fixação e nivelação. Ligação e verificação do seu correcto funcionamento.
Critério de medição de projecto: Número de unidades previstas, segundo documentação gráfica de Projecto.
Critério de medição de obra: Medir-se-á o número de unidades realmente executadas segundo especificações de Projecto.

| Código | Un | Descrição | Rendimento | Preço | Importância |
|---|---|---|---|---|---|
| mt35rfg010o | Ud | Regulador de carga MPPT com saída para cargas, tensão nominal 12/24 V com reconhecimento automático, intensidade de carga nominal 15 A, potência máxima a 12 V 220 W, potência máxima a 24 V 440 W, intensidade máxima de curto-circuito 15 A, tensão máxima em circuito aberto 100 V, eficiência máxima 98%, intensidade máxima na saída para cargas 15 A, dimensões 100x113x50 mm, com porta Ethernet, Bluetooth, gestão inteligente do acumulador de energia eléctrica, algoritmo de carga do acumulador de energia eléctrica programável, temporizador dia/noite e sensor de temperatura interna. (material) | 1 | 137.87 | 137.870 |
| mo003 | h | Oficial de 1ª electricista. (mão de obra) | 0.2 | 23.31 | 4.662 |
| mo102 | h | Ajudante de electricista. (mão de obra) | 0.2 | 22.09 | 4.418 |
| % | % | Custos directos complementares | 2 % | 146.950 | 2.939 |
|  |  | Custos directos |  |  | 149.889 |
