# Disjuntor magnético, modular

- Propriedade do ficheiro: CYPE Ingenieros S.A.
- Formato: FIEBDC-3/2016
- Programa: Gerador de preços para construção civil. CYPE Ingenieros, S.A.
- Data: 10/06/2024
- Moeda: EUR
- Custos indirectos: 3 %
- IVA: 23 %

## I Instalações

### IE Eléctricas

#### IEX Aparelhagem

**IEX052** Ud Disjuntor magnético, modular.
Disjuntor magnético, tripolar (3P), intensidade nominal 16 A, poder de corte 25 kA, curva MA, de 54x94x78,5 mm, grau de protecção IP20, montagem sobre calha DIN (35 mm). Totalmente montado, ligado e testado.
Inclui: Montagem e ligação do elemento.
Critério de medição de projecto: Número de unidades previstas, segundo documentação gráfica de Projecto.
Critério de medição de obra: Medir-se-á o número de unidades realmente executadas segundo especificações de Projecto.

| Código | Un | Descrição | Rendimento | Preço | Importância |
|---|---|---|---|---|---|
| mt35ase838oo | Ud | Disjuntor magnético, tripolar (3P), intensidade nominal 16 A, poder de corte 25 kA, curva MA, de 54x94x78,5 mm, grau de protecção IP20, montagem sobre calha DIN (35 mm), segundo EN 60947-2. (material) | 1 | 270.06 | 270.060 |
| mo003 | h | Oficial de 1ª electricista. (mão de obra) | 0.3 | 23.31 | 6.993 |
| % | % | Custos directos complementares | 2 % | 277.053 | 5.541 |
|  |  | Custos directos |  |  | 282.594 |

## Recursos

**mt35ase838oo** Ud Disjuntor magnético
Dados técnicos: Custo energético 35.242 MJ; Emissão de CO2 1.885 kg
Resíduos:
- embalagem: re150101 Embalagens de papel e cartão. (componente de resíduo); rendimento 0.038 kg; Código LER 15 01 01; Massa do elemento 1 kg; Volume 0.001333 m3
