# Interruptor diferencial modular

- Propriedade do ficheiro: CYPE Ingenieros S.A.
- Formato: FIEBDC-3/2016
- Programa: Gerador de preços para construção civil. CYPE Ingenieros, S.A.
- Data: 23/10/2024
- Moeda: EUR
- Custos indirectos: 3 %
- IVA: 23 %

## I Instalações

### IE Eléctricas

#### IEX Aparelhagem

**IEX060** Ud Interruptor diferencial modular.
Interruptor diferencial instantâneo super imunizado, de 2 módulos, bipolar (2P), intensidade nominal 63 A, sensibilidade 30 mA, poder de corte 6 kA, classe Asi, de 36x80x77,8 mm, grau de protecção IP20, montagem sobre calha DIN (35 mm) e encaixe por clique na calha. Totalmente montado, ligado e testado.
Inclui: Montagem e ligação do elemento.
Critério de medição de projecto: Número de unidades previstas, segundo documentação gráfica de Projecto.
Critério de medição de obra: Medir-se-á o número de unidades realmente executadas segundo especificações de Projecto.

| Código | Un | Descrição | Rendimento | Preço | Importância |
|---|---|---|---|---|---|
| mt35amc110cc | Ud | Interruptor diferencial instantâneo super imunizado, de 2 módulos, bipolar (2P), intensidade nominal 63 A, sensibilidade 30 mA, poder de corte 6 kA, classe Asi, de 36x80x77,8 mm, grau de protecção IP20, montagem sobre calha DIN (35 mm) e encaixe por clique na calha, segundo EN 61008-1. (material) | 1 | 433.88 | 433.880 |
| mo003 | h | Oficial de 1ª electricista. (mão de obra) | 0.25 | 23.31 | 5.828 |
| % | % | Custos directos complementares | 2 % | 439.708 | 8.794 |
|  |  | Custos directos |  |  | 448.502 |

## Recursos

**mt35amc110cc** Ud Interruptor diferencial instantâneo super imunizado
Dados técnicos: Custo energético 22.562 MJ; Emissão de CO2 1.218 kg
Resíduos:
- embalagem: re150101 Embalagens de papel e cartão. (componente de resíduo); rendimento 0.038 kg; Código LER 15 01 01; Massa do elemento 1 kg; Volume 0.001333 m3
