# Interruptor diferencial modular, "HAGER"

- Propriedade do ficheiro: CYPE Ingenieros S.A.
- Formato: FIEBDC-3/2016
- Programa: Gerador de preços para construção civil. CYPE Ingenieros, S.A.
- Data: 10/06/2024
- Moeda: EUR
- Custos indirectos: 3 %
- IVA: 23 %

## I Instalações

### IE Eléctricas

#### IEX Aparelhagem

**IEX062** Ud Interruptor diferencial modular, "HAGER".
Interruptor diferencial instantâneo, classe AC, tetrapolar (4P), intensidade nominal 100 A, sensibilidade 300 mA, CFC490 "HAGER", montagem sobre calha DIN. Totalmente montado, ligado e testado.
Inclui: Montagem e ligação do elemento.
Critério de medição de projecto: Número de unidades previstas, segundo documentação gráfica de Projecto.
Critério de medição de obra: Medir-se-á o número de unidades realmente executadas segundo especificações de Projecto.

| Código | Un | Descrição | Rendimento | Preço | Importância |
|---|---|---|---|---|---|
| mt35hag015Ov | Ud | Interruptor diferencial instantâneo, classe AC, tetrapolar (4P), intensidade nominal 100 A, sensibilidade 300 mA, CFC490 "HAGER", montagem sobre calha DIN, segundo EN 61008-1. (material) | 1 | 1020.63 | 1020.630 |
| mo003 | h | Oficial de 1ª electricista. (mão de obra) | 0.35 | 23.31 | 8.159 |
| % | % | Custos directos complementares | 2 % | 1028.789 | 20.576 |
|  |  | Custos directos |  |  | 1049.365 |

## Recursos

**mt35hag015Ov** Ud Interruptor diferencial instantâneo
Dados técnicos: Custo energético 43.226 MJ; Emissão de CO2 2.305 kg
Resíduos:
- embalagem: re150101 Embalagens de papel e cartão. (componente de resíduo); rendimento 0.038 kg; Código LER 15 01 01; Massa do elemento 1 kg; Volume 0.001333 m3
