# Seccionador

- Propriedade do ficheiro: CYPE Ingenieros S.A.
- Formato: FIEBDC-3/2016
- Programa: Gerador de preços para construção civil. CYPE Ingenieros, S.A.
- Data: 10/06/2024
- Moeda: EUR
- Custos indirectos: 3 %
- IVA: 23 %

## I Instalações

### IE Eléctricas

#### IEX Aparelhagem

**IEX215** Ud Seccionador.
Seccionador com comando rotativo de eixo prolongado, tetrapolar (4P), intensidade nominal 250 A, com fusível T1, de 300x195x210 mm. Totalmente montado, ligado e testado.
Inclui: Montagem e ligação do elemento.
Critério de medição de projecto: Número de unidades previstas, segundo documentação gráfica de Projecto.
Critério de medição de obra: Medir-se-á o número de unidades realmente executadas segundo especificações de Projecto.

| Código | Un | Descrição | Rendimento | Preço | Importância |
|---|---|---|---|---|---|
| mt35amc566f | Ud | Seccionador com comando rotativo de eixo prolongado, tetrapolar (4P), intensidade nominal 250 A, com fusível T1, de 300x195x210 mm, segundo EN 60947-3. (material) | 1 | 442.85 | 442.850 |
| mo003 | h | Oficial de 1ª electricista. (mão de obra) | 0.7 | 23.31 | 16.317 |
| % | % | Custos directos complementares | 2 % | 459.167 | 9.183 |
|  |  | Custos directos |  |  | 468.350 |

## Recursos

**mt35amc566f** Ud Seccionador com comando rotativo de eixo prolongado
Dados técnicos: Custo energético 93.945 MJ; Emissão de CO2 4.974 kg
Resíduos:
- embalagem: re150101 Embalagens de papel e cartão. (componente de resíduo); rendimento 0.038 kg; Código LER 15 01 01; Massa do elemento 1 kg; Volume 0.001333 m3
