# Caixa de passagem

- Propriedade do ficheiro: CYPE Ingenieros S.A.
- Formato: FIEBDC-3/2016
- Programa: Gerador de preços para construção civil. CYPE Ingenieros, S.A.
- Data: 10/06/2024
- Moeda: EUR
- Custos indirectos: 3 %
- IVA: 23 %

## I Instalações

### IF Abastecimento de água

#### IFB Ramais de introdução

**IFB020** Ud Caixa de passagem.
Caixa de passagem pré-fabricada, de polipropileno, de secção rectangular de 64x48 cm na base e 30 cm de altura, com tampa de 50x34 cm, sobre base de betão simples C20/25 (X0(P); D25; S2; Cl 1,0) de 15 cm de espessura. Inclusive ligações de tubagens e remates.
Critérios considerados na determinação do preço da unidade de obra: O preço não inclui a escavação nem o enchimento do tardoz.
Inclui: Marcação. Eliminação das terras soltas do fundo da escavação. Betonagem e compactação do betão na execução da base. Colocação da caixa pré-fabricada. Formação de aberturas para a passagem de tubagens. Colocação da tampa e dos acessórios.
Critério de medição de projecto: Número de unidades previstas, segundo documentação gráfica de Projecto.
Critério de medição de obra: Medir-se-á o número de unidades realmente executadas segundo especificações de Projecto.

| Código | Un | Descrição | Rendimento | Preço | Importância |
|---|---|---|---|---|---|
| mt10hmf020fa | m³ | Betão simples C20/25 (X0(P); D25; S2; Cl 1,0), fabricado em central, segundo NP EN 206. (material) | 0.064 | 74.97 | 4.798 |
| mt37aar020h | Ud | Caixa de polipropileno, de secção rectangular, de 64x48 cm na base e 30 cm de altura, com tampa de cor verde de 50x34 cm. (material) | 1 | 44.06 | 44.060 |
| mo020 | h | Oficial de 1ª construção. (mão de obra) | 0.77 | 22.68 | 17.464 |
| mo113 | h | Operário não qualificado construção. (mão de obra) | 0.559 | 21.45 | 11.991 |
| % | % | Custos directos complementares | 2 % | 78.313 | 1.566 |
|  |  | Custos directos |  |  | 79.879 |

Resíduos:
- colocação: mt10hmf020fa Betão simples C20/25 (X0(P); D25; S2; Cl 1,0), fabricado em central, segundo NP EN 206; factor de resíduo 0.00152845

## Recursos

**mt10hmf020fa** m³ Betão simples C20/25 (X0(P); D25; S2; Cl 1,0), fabricado em central, segundo NP EN 206
Dados técnicos: Custo energético 1840.000 MJ; Emissão de CO2 230.000 kg; Código LER 17 01 01; Massa do elemento 2300 kg; Volume 1.533333 m3
