# Dispositivo de controlo de pressão para rede de sprinklers

- Propriedade do ficheiro: CYPE Ingenieros S.A.
- Formato: FIEBDC-3/2016
- Programa: Gerador de preços para construção civil. CYPE Ingenieros, S.A.
- Data: 09/06/2025
- Moeda: EUR
- Custos indirectos: 3 %
- IVA: 23 %

## I Instalações

### IF Abastecimento de água

#### IFO Protecção contra incêndios para habitações

**IFO010** Ud Dispositivo de controlo de pressão para rede de sprinklers.
Manómetro com banho de glicerina, para montagem roscado, escala de pressão de 0 a 10 bar, para controlo de rede de sprinklers. Inclusive acessórios e peças especiais para ligação à rede de distribuição de água. Totalmente montado, ligado e testado.
Inclui: Ligação à rede de distribuição de água.
Critério de medição de projecto: Número de unidades previstas, segundo documentação gráfica de Projecto.
Critério de medição de obra: Medir-se-á o número de unidades realmente executadas segundo especificações de Projecto.

| Código | Un | Descrição | Rendimento | Preço | Importância |
|---|---|---|---|---|---|
| mt41upo060a | Ud | Manómetro com banho de glicerina, para montagem roscado, escala de pressão de 0 a 10 bar. (material) | 1 | 42.47 | 42.470 |
| mo008 | h | Oficial de 1ª canalizador. (mão de obra) | 0.1 | 25.32 | 2.532 |
| mo107 | h | Ajudante de canalizador. (mão de obra) | 0.1 | 23.99 | 2.399 |
| % | % | Custos directos complementares | 2 % | 47.401 | 0.948 |
|  |  | Custos directos |  |  | 48.349 |
