# Sprinkler

- Propriedade do ficheiro: CYPE Ingenieros S.A.
- Formato: FIEBDC-3/2016
- Programa: Gerador de preços para construção civil. CYPE Ingenieros, S.A.
- Data: 23/10/2024
- Moeda: EUR
- Custos indirectos: 3 %
- IVA: 23 %

## I Instalações

### IF Abastecimento de água

#### IFO Protecção contra incêndios para habitações

**IFO030** Ud Sprinkler.
Sprinkler automático oculto, residencial, resposta rápida, com ampola fusível, fusível com soldadura de berílio-níquel, pintado de preto, com mecanismo de alavanca simétrica, ruptura a 74°C, deflector e corpo do sprinkler de bronze, de 1/2" DN 15 mm de diâmetro de rosca, constante de descarga K de 70 (métrico), ensaiado por UL (Underwriters Laboratories), com tampa de latão, ruptura a 57°C da soldadura eutéctica para a liberação da tampa, acabamento branco. Inclusive acessórios e peças especiais para ligação à rede de distribuição de água. Totalmente montado, ligado e testado.
Inclui: Marcação da disposição do sprinkler, coordenada com as restantes instalações ou elementos que possam ter interferências. Ligação à rede de distribuição de água.
Critério de medição de projecto: Número de unidades previstas, segundo documentação gráfica de Projecto.
Critério de medição de obra: Medir-se-á o número de unidades realmente executadas segundo especificações de Projecto.

| Código | Un | Descrição | Rendimento | Preço | Importância |
|---|---|---|---|---|---|
| mt41upo011a | Ud | Sprinkler automático oculto, residencial, resposta rápida, com ampola fusível, fusível com soldadura de berílio-níquel, pintado de preto, com mecanismo de alavanca simétrica, ruptura a 74°C, deflector e corpo do sprinkler de bronze, de 1/2" DN 15 mm de diâmetro de rosca, constante de descarga K de 70 (métrico), ensaiado por UL (Underwriters Laboratories). (material) | 1 | 43.88 | 43.880 |
| mt41upo016a | Ud | Tampa de latão, ruptura a 57°C da soldadura eutéctica para a liberação da tampa, acabamento branco, ajuste do talão até 1/2" para facilitar a instalação, para sprinkler automático oculto. (material) | 1 | 21.65 | 21.650 |
| mt37tpu530k | Ud | Tê com saída roscada fêmea, de plástico (PPSU), de 25 mm x 1/2" x 25 mm. (material) | 1 | 13.93 | 13.930 |
| mo008 | h | Oficial de 1ª canalizador. (mão de obra) | 0.25 | 23.31 | 5.828 |
| mo107 | h | Ajudante de canalizador. (mão de obra) | 0.25 | 22.09 | 5.523 |
| % | % | Custos directos complementares | 2 % | 90.811 | 1.816 |
|  |  | Custos directos |  |  | 92.627 |

Resíduos:
- colocação: mt37tpu530k Tê com saída roscada fêmea, de plástico (PPSU), de 25 mm x 1/2" x 25 mm; factor de resíduo 0.02652

## Recursos

**mt37tpu530k** Ud Tê com saída roscada fêmea, de plástico (PPSU), de 25 mm x 1/2" x 25 mm
Dados técnicos: Custo energético 9.707 MJ; Emissão de CO2 0.511 kg; Código LER 17 02 03; Massa do elemento 0.1 kg; Volume 0.000167 m3
Resíduos:
- embalagem: re150101 Embalagens de papel e cartão. (componente de resíduo); rendimento 0.036 kg; Código LER 15 01 01; Massa do elemento 1 kg; Volume 0.001333 m3
