# Purgador

- Propriedade do ficheiro: CYPE Ingenieros S.A.
- Formato: FIEBDC-3/2016
- Programa: Gerador de preços para construção civil. CYPE Ingenieros, S.A.
- Data: 23/10/2024
- Moeda: EUR
- Custos indirectos: 3 %
- IVA: 23 %

## I Instalações

### IF Abastecimento de água

#### IFW Elementos

**IFW050** Ud Purgador.
Purgador automático de ar de grande capacidade com bóia e rosca de 1 1/4" de diâmetro, corpo e tampa de ferro fundido GG25, para uma pressão máxima de funcionamento de 25 bar e uma temperatura máxima de 90°C.
Inclui: Marcação. Colocação. Ligação e verificação do seu correcto funcionamento.
Critério de medição de projecto: Número de unidades previstas, segundo documentação gráfica de Projecto.
Critério de medição de obra: Medir-se-á o número de unidades realmente executadas segundo especificações de Projecto.

| Código | Un | Descrição | Rendimento | Preço | Importância |
|---|---|---|---|---|---|
| mt37sgl025c | Ud | Purgador automático de ar de grande capacidade com bóia e rosca de 1 1/4" de diâmetro, corpo e tampa de ferro fundido GG25, para uma pressão máxima de funcionamento de 25 bar e uma temperatura máxima de 90°C. (material) | 1 | 278.88 | 278.880 |
| mt37www010 | Ud | Material auxiliar para instalações de abastecimento de água. (material) | 1 | 1.4 | 1.400 |
| mo008 | h | Oficial de 1ª canalizador. (mão de obra) | 0.1 | 23.31 | 2.331 |
| mo107 | h | Ajudante de canalizador. (mão de obra) | 0.1 | 22.09 | 2.209 |
| % | % | Custos directos complementares | 2 % | 284.820 | 5.696 |
|  |  | Custos directos |  |  | 290.516 |

## Recursos

**mt37sgl025c** Ud Purgador automático de ar de grande capacidade com bóia e rosca de 1 1/4" de diâmetro
Dados técnicos: Custo energético 72.736 MJ; Emissão de CO2 4.603 kg
Resíduos:
- embalagem: re150101 Embalagens de papel e cartão. (componente de resíduo); rendimento 0.086 kg; Código LER 15 01 01; Massa do elemento 1 kg; Volume 0.001333 m3
