# Tubagem de cobre

- Propriedade do ficheiro: CYPE Ingenieros S.A.
- Formato: FIEBDC-3/2016
- Programa: Gerador de preços para construção civil. CYPE Ingenieros, S.A.
- Data: 23/10/2024
- Moeda: EUR
- Custos indirectos: 3 %
- IVA: 23 %

## I Instalações

### IH Tubagens para fluidos

#### IHC Tubagens de cobre

**IHC010** m Tubagem de cobre.
Tubagem formada por tubo de cobre rígido com parede de 1 mm de espessura e 10/12 mm de diâmetro. Instalação em superfície. Inclusive material auxiliar para montagem e fixação, acessórios e peças especiais.
Inclui: Marcação. Colocação e fixação de tubos, acessórios e peças especiais. Realização de ensaios.
Critério de medição de projecto: Comprimento medido segundo documentação gráfica de Projecto.
Critério de medição de obra: Medir-se-á o comprimento realmente executado segundo especificações de Projecto.

| Código | Un | Descrição | Rendimento | Preço | Importância |
|---|---|---|---|---|---|
| mt37tca400a | Ud | Material auxiliar para montagem e fixação das tubagens de cobre rígido, de 10/12 mm de diâmetro. (material) | 1 | 0.22 | 0.220 |
| mt37tca010ag | m | Tubo de cobre rígido com parede de 1 mm de espessura e 10/12 mm de diâmetro, segundo NP EN 1057, com o preço incrementado em 30% relativamente a acessórios e peças especiais. (material) | 1 | 5.59 | 5.590 |
| mo008 | h | Oficial de 1ª canalizador. (mão de obra) | 0.205 | 23.31 | 4.779 |
| mo107 | h | Ajudante de canalizador. (mão de obra) | 0.205 | 22.09 | 4.528 |
| % | % | Custos directos complementares | 2 % | 15.117 | 0.302 |
|  |  | Custos directos |  |  | 15.419 |

Resíduos:
- colocação: mt37tca010ag; factor de resíduo 0.0426194

## Recursos

**mt37tca010ag** m Tubo de cobre rígido com parede de 1 mm de espessura e 10/12 mm de diâmetro
Dados técnicos: Custo energético 11.427 MJ; Emissão de CO2 0.220 kg; Código LER 17 04 01; Massa do elemento 0.31 kg; Volume 0.000207 m3
