# Tubagem multicamada de polietileno reticulado/alumínio/polietileno reticulado (PE-X/Al/PE-X)

- Propriedade do ficheiro: CYPE Ingenieros S.A.
- Formato: FIEBDC-3/2016
- Programa: Gerador de preços para construção civil. CYPE Ingenieros, S.A.
- Data: 23/10/2024
- Moeda: EUR
- Custos indirectos: 3 %
- IVA: 23 %

## I Instalações

### IH Tubagens para fluidos

#### IHM Tubagens multicamada

**IHM120** m Tubagem multicamada de polietileno reticulado/alumínio/polietileno reticulado (PE-X/Al/PE-X).
Tubagem formada por tubo multicamada de polietileno reticulado/alumínio/polietileno reticulado de alta densidade (PE-X/Al/PE-X), de 14 mm de diâmetro e 2 mm de espessura, temperatura máxima de funcionamento 95°C. Instalação em superfície. Inclusive material auxiliar para montagem e fixação, acessórios e peças especiais.
Inclui: Marcação. Colocação e fixação de tubos, acessórios e peças especiais. Realização de ensaios.
Critério de medição de projecto: Comprimento medido segundo documentação gráfica de Projecto.
Critério de medição de obra: Medir-se-á o comprimento realmente executado segundo especificações de Projecto.

| Código | Un | Descrição | Rendimento | Preço | Importância |
|---|---|---|---|---|---|
| mt37tco400aa | Ud | Material auxiliar para montagem e fixação das tubagens multicamada de polietileno reticulado/alumínio/polietileno reticulado de alta densidade (PE-X/Al/PE-X), com barreira de oxigénio, de 14 mm de diâmetro exterior. (material) | 1 | 0.09 | 0.090 |
| mt37tco010aag | m | Tubo multicamada de polietileno reticulado/alumínio/polietileno reticulado de alta densidade (PE-X/Al/PE-X), de 14 mm de diâmetro e 2 mm de espessura, temperatura máxima de funcionamento 95°C, segundo NP EN ISO 21003-1, com o preço incrementado em 30% relativamente a acessórios e peças especiais. (material) | 1 | 2.27 | 2.270 |
| mo008 | h | Oficial de 1ª canalizador. (mão de obra) | 0.03 | 23.31 | 0.699 |
| mo107 | h | Ajudante de canalizador. (mão de obra) | 0.03 | 22.09 | 0.663 |
| % | % | Custos directos complementares | 2 % | 3.722 | 0.074 |
|  |  | Custos directos |  |  | 3.796 |

Resíduos:
- colocação: mt37tco010aag; factor de resíduo 0.0275057

## Recursos

**mt37tco010aag** m Tubo multicamada de polietileno reticulado/alumínio/polietileno reticulado de alta densidade (PE-X/Al/PE-X)
Dados técnicos: Custo energético 11.224 MJ; Emissão de CO2 0.517 kg; Código LER 17 02 03; Massa do elemento 0.087 kg; Volume 0.000145 m3
