# Luminária circular tipo Downlight, com lâmpada LED. Instalação encastrada

- Propriedade do ficheiro: CYPE Ingenieros S.A.
- Formato: FIEBDC-3/2016
- Programa: Gerador de preços para construção civil. CYPE Ingenieros, S.A.
- Data: 10/06/2024
- Moeda: EUR
- Custos indirectos: 3 %
- IVA: 23 %

## I Instalações

### II Iluminação

#### III Instalação interior

**III101** Ud Luminária circular tipo Downlight, com lâmpada LED. Instalação encastrada.
Luminária circular fixa de tecto tipo Downlight, não regulável, de 27 W, alimentação a 220/240 V e 50-60 Hz, de 174 mm de diâmetro de encastramento e 135 mm de altura, com lâmpada LED não substituível, temperatura de cor 4000 K, óptica formada por reflector revestido com alumínio vaporizado, acabamento alto brilho, de alto rendimento, feixe de luz extensivo 68°, aro embelezador de alumínio injectado, acabamento termoesmaltado, de cor branca, índice unificado de encandeamento menor que 20, índice de reprodução cromática maior de 90, fluxo luminoso 2450 lúmens, grau de protecção IP40, com molas de fixação. Instalação encastrada.
Inclui: Marcação. Montagem, ligação e verificação do seu correcto funcionamento.
Critério de medição de projecto: Número de unidades previstas, segundo documentação gráfica de Projecto.
Critério de medição de obra: Medir-se-á o número de unidades realmente executadas segundo especificações de Projecto.

| Código | Un | Descrição | Rendimento | Preço | Importância |
|---|---|---|---|---|---|
| mt34lle030hg | Ud | Luminária circular fixa de tecto tipo Downlight, não regulável, de 27 W, alimentação a 220/240 V e 50-60 Hz, de 174 mm de diâmetro de encastramento e 135 mm de altura, com lâmpada LED não substituível, temperatura de cor 4000 K, óptica formada por reflector revestido com alumínio vaporizado, acabamento alto brilho, de alto rendimento, feixe de luz extensivo 68°, aro embelezador de alumínio injectado, acabamento termoesmaltado, de cor branca, índice unificado de encandeamento menor que 20, índice de reprodução cromática maior de 90, fluxo luminoso 2450 lúmens, grau de protecção IP40, com molas de fixação, para encastrar. (material) | 1 | 223.91 | 223.910 |
| mo003 | h | Oficial de 1ª electricista. (mão de obra) | 0.3 | 23.31 | 6.993 |
| mo102 | h | Ajudante de electricista. (mão de obra) | 0.3 | 22.09 | 6.627 |
| % | % | Custos directos complementares | 2 % | 237.530 | 4.751 |
|  |  | Custos directos |  |  | 242.281 |

## Recursos

**mt34lle030hg** Ud Luminária circular fixa de tecto tipo Downlight
Dados técnicos: Custo energético 386.792 MJ; Emissão de CO2 25.667 kg
Resíduos:
- embalagem: re150101 Embalagens de papel e cartão. (componente de resíduo); rendimento 0.05 kg; Código LER 15 01 01; Massa do elemento 1 kg; Volume 0.001333 m3
- embalagem: re170203 Plástico. (componente de resíduo); rendimento 0.015 kg; Código LER 17 02 03; Massa do elemento 1 kg; Volume 0.001667 m3
