# Luminária circular tipo Downlight, com lâmpada LED. Instalação em superfície

- Propriedade do ficheiro: CYPE Ingenieros S.A.
- Formato: FIEBDC-3/2016
- Programa: Gerador de preços para construção civil. CYPE Ingenieros, S.A.
- Data: 10/06/2024
- Moeda: EUR
- Custos indirectos: 3 %
- IVA: 23 %

## I Instalações

### II Iluminação

#### III Instalação interior

**III111** Ud Luminária circular tipo Downlight, com lâmpada LED. Instalação em superfície.
Luminária circular tipo Downlight, não regulável, de 225 mm de diâmetro e 43 mm de altura, de 24 W, alimentação a 220/240 V e 50-60 Hz, com lâmpada LED não substituível, temperatura de cor 6000 K, óptica formada por reflector revestido com alumínio vaporizado, acabamento alto brilho, de alto rendimento, feixe de luz extensivo 120°, difusor de polimetilmetacrilato (PMMA), aro embelezador de alumínio injectado, acabamento termoesmaltado, de cor branca, índice unificado de encandeamento menor que 19, índice de reprodução cromática maior de 80, fluxo luminoso 1911 lúmens, grau de protecção IP43. Instalação em superfície.
Inclui: Marcação. Montagem, ligação e verificação do seu correcto funcionamento.
Critério de medição de projecto: Número de unidades previstas, segundo documentação gráfica de Projecto.
Critério de medição de obra: Medir-se-á o número de unidades realmente executadas segundo especificações de Projecto.

| Código | Un | Descrição | Rendimento | Preço | Importância |
|---|---|---|---|---|---|
| mt34ldg010i | Ud | Luminária circular tipo Downlight, não regulável, de 225 mm de diâmetro e 43 mm de altura, de 24 W, alimentação a 220/240 V e 50-60 Hz, com lâmpada LED não substituível, temperatura de cor 6000 K, óptica formada por reflector revestido com alumínio vaporizado, acabamento alto brilho, de alto rendimento, feixe de luz extensivo 120°, difusor de polimetilmetacrilato (PMMA), aro embelezador de alumínio injectado, acabamento termoesmaltado, de cor branca, índice unificado de encandeamento menor que 19, índice de reprodução cromática maior de 80, fluxo luminoso 1911 lúmens, grau de protecção IP43. (material) | 1 | 46.09 | 46.090 |
| mo003 | h | Oficial de 1ª electricista. (mão de obra) | 0.15 | 23.31 | 3.497 |
| mo102 | h | Ajudante de electricista. (mão de obra) | 0.15 | 22.09 | 3.314 |
| % | % | Custos directos complementares | 2 % | 52.901 | 1.058 |
|  |  | Custos directos |  |  | 53.959 |

## Recursos

**mt34ldg010i** Ud Luminária circular tipo Downlight
Dados técnicos: Custo energético 434.779 MJ; Emissão de CO2 28.850 kg
Resíduos:
- embalagem: re150101 Embalagens de papel e cartão. (componente de resíduo); rendimento 0.047 kg; Código LER 15 01 01; Massa do elemento 1 kg; Volume 0.001333 m3
- embalagem: re170203 Plástico. (componente de resíduo); rendimento 0.013 kg; Código LER 17 02 03; Massa do elemento 1 kg; Volume 0.001667 m3
