# Peça para calha electrificada trifásica

- Propriedade do ficheiro: CYPE Ingenieros S.A.
- Formato: FIEBDC-3/2016
- Programa: Gerador de preços para construção civil. CYPE Ingenieros, S.A.
- Data: 25/09/2024
- Moeda: EUR
- Custos indirectos: 3 %
- IVA: 23 %

## I Instalações

### II Iluminação

#### III Instalação interior

**III201** Ud Peça para calha electrificada trifásica.
Peça de topo, de cor preto, para calha electrificada trifásica universal.
Inclui: Marcação. Montagem, ligação e verificação do seu correcto funcionamento.
Critério de medição de projecto: Número de unidades previstas, segundo documentação gráfica de Projecto.
Critério de medição de obra: Medir-se-á o número de unidades realmente executadas segundo especificações de Projecto.

| Código | Un | Descrição | Rendimento | Preço | Importância |
|---|---|---|---|---|---|
| mt34ctl030a | Ud | Peça de topo, de cor preto, para calha electrificada trifásica universal. (material) | 1 | 1.68 | 1.680 |
| mo003 | h | Oficial de 1ª electricista. (mão de obra) | 0.15 | 23.31 | 3.497 |
| mo102 | h | Ajudante de electricista. (mão de obra) | 0.15 | 22.09 | 3.314 |
| % | % | Custos directos complementares | 2 % | 8.491 | 0.170 |
|  |  | Custos directos |  |  | 8.661 |
