# Calha electrificada trifásica

- Propriedade do ficheiro: CYPE Ingenieros S.A.
- Formato: FIEBDC-3/2016
- Programa: Gerador de preços para construção civil. CYPE Ingenieros, S.A.
- Data: 03/07/2024
- Moeda: EUR
- Custos indirectos: 3 %
- IVA: 23 %

## I Instalações

### II Iluminação

#### III Instalação interior

**III200** m Calha electrificada trifásica.
Calha electrificada trifásica universal, para 230/400 V de tensão e 16 A de intensidade máxima, formada por perfil de alumínio extrudido, de 56x32,5x1000 mm, de cor preto; três circuitos independentes mais um neutro e outro de terra; protecção IP20 e isolamento classe F. Instalação encastrada.
Critérios considerados na determinação do preço da unidade de obra: O preço não inclui os trabalhos auxiliares de pedreiro para instalações.
Inclui: Marcação. Montagem, ligação e verificação do seu correcto funcionamento.
Critério de medição de projecto: Comprimento medido segundo documentação gráfica de Projecto.
Critério de medição de obra: Medir-se-á o comprimento realmente executado segundo especificações de Projecto.

| Código | Un | Descrição | Rendimento | Preço | Importância |
|---|---|---|---|---|---|
| mt34ctl015aa | m | Calha electrificada trifásica universal, para 230/400 V de tensão e 16 A de intensidade máxima, formada por perfil de alumínio extrudido, de 56x32,5x1000 mm, de cor preto; três circuitos independentes mais um neutro e outro de terra; protecção IP20 e isolamento classe F, para encastrar. (material) | 1 | 30.91 | 30.910 |
| mo003 | h | Oficial de 1ª electricista. (mão de obra) | 0.1 | 23.31 | 2.331 |
| mo102 | h | Ajudante de electricista. (mão de obra) | 0.1 | 22.09 | 2.209 |
| % | % | Custos directos complementares | 2 % | 35.450 | 0.709 |
|  |  | Custos directos |  |  | 36.159 |

Resíduos:
- colocação: mt34ctl015aa; factor de resíduo 0.024

## Recursos

**mt34ctl015aa** m Calha electrificada trifásica universal
Dados técnicos: Custo energético 56.750 MJ; Emissão de CO2 4.158 kg; Código LER 17 04 02; Massa do elemento 0.5 kg; Volume 0.000333 m3
Resíduos:
- embalagem: re170203 Plástico. (componente de resíduo); rendimento 0.008 kg; Código LER 17 02 03; Massa do elemento 1 kg; Volume 0.001667 m3
