# Tomada de corrente Z-Wave

- Propriedade do ficheiro: CYPE Ingenieros S.A.
- Formato: FIEBDC-3/2016
- Programa: Gerador de preços para construção civil. CYPE Ingenieros, S.A.
- Data: 25/09/2024
- Moeda: EUR
- Custos indirectos: 3 %
- IVA: 23 %

## I Instalações

### IM Domóticas e inmóticas

#### IMZ Componentes do sistema Z-Wave

**IMZ020** Ud Tomada de corrente Z-Wave.
Tomada de corrente on/off com medição de consumo Z-Wave Plus, de 106x59x92 mm, frequência de funcionamento 868,42 MHz, com contacto de terra (2P+T), tipo Schuko, grau de protecção IP20, segundo IEC 60439, tensão atribuída 230 V, potência máxima 3500 W, com led indicador de estado.
Inclui: Colocação. Ligação e verificação do seu correcto funcionamento.
Critério de medição de projecto: Número de unidades previstas, segundo documentação gráfica de Projecto.
Critério de medição de obra: Medir-se-á o número de unidades realmente executadas segundo especificações de Projecto.

| Código | Un | Descrição | Rendimento | Preço | Importância |
|---|---|---|---|---|---|
| mt35dzt020a | Ud | Tomada de corrente on/off com medição de consumo Z-Wave Plus, de 106x59x92 mm, frequência de funcionamento 868,42 MHz, com contacto de terra (2P+T), tipo Schuko, grau de protecção IP20, segundo IEC 60439, tensão atribuída 230 V, potência máxima 3500 W, com led indicador de estado. (material) | 1 | 43.87 | 43.870 |
| mo123 | h | Especialista na colocação em funcionamento de instalações. (mão de obra) | 0.2 | 44.89 | 8.978 |
| % | % | Custos directos complementares | 2 % | 52.848 | 1.057 |
|  |  | Custos directos |  |  | 53.905 |
