# Detector de CO Z-Wave. Instalação em superfície

- Propriedade do ficheiro: CYPE Ingenieros S.A.
- Formato: FIEBDC-3/2016
- Programa: Gerador de preços para construção civil. CYPE Ingenieros, S.A.
- Data: 25/09/2024
- Moeda: EUR
- Custos indirectos: 3 %
- IVA: 23 %

## I Instalações

### IM Domóticas e inmóticas

#### IMZ Componentes do sistema Z-Wave

**IMZ150** Ud Detector de CO Z-Wave. Instalação em superfície.
Detector de CO com sirene electrónica com sinal acústico, saliente, Z-Wave Plus, de 123x123x28 mm, cor branca, frequência de funcionamento 868,42 MHz, pressão acústica de 85 dBA a 3 m de distância, grau de protecção IP20, alimentação a pilhas, com leds que indicam o estado de funcionamento. Instalação em superfície. Inclusive elementos de fixação.
Inclui: Colocação. Montagem, ligação e verificação do seu correcto funcionamento.
Critério de medição de projecto: Número de unidades previstas, segundo documentação gráfica de Projecto.
Critério de medição de obra: Medir-se-á o número de unidades realmente executadas segundo especificações de Projecto.

| Código | Un | Descrição | Rendimento | Preço | Importância |
|---|---|---|---|---|---|
| mt35dzs050a | Ud | Detector de CO com sirene electrónica com sinal acústico, saliente, Z-Wave Plus, de 123x123x28 mm, cor branca, frequência de funcionamento 868,42 MHz, pressão acústica de 85 dBA a 3 m de distância, grau de protecção IP20, alimentação a pilhas, com leds que indicam o estado de funcionamento, com elementos de fixação. (material) | 1 | 87.65 | 87.650 |
| mo123 | h | Especialista na colocação em funcionamento de instalações. (mão de obra) | 0.35 | 44.89 | 15.712 |
| % | % | Custos directos complementares | 2 % | 103.362 | 2.067 |
|  |  | Custos directos |  |  | 105.429 |
