# Posto de controlo de rede de sprinklers

- Propriedade do ficheiro: CYPE Ingenieros S.A.
- Formato: FIEBDC-3/2016
- Programa: Gerador de preços para construção civil. CYPE Ingenieros, S.A.
- Data: 10/06/2024
- Moeda: EUR
- Custos indirectos: 3 %
- IVA: 23 %

## I Instalações

### IO Contra incêndios

#### IOT Sistemas de extinção fixos

**IOT010** Ud Posto de controlo de rede de sprinklers.
Posto de controlo de sprinklers com actuação pneumática, de 4" DN 100 mm de diâmetro, união flange e flange, formado por válvula de dilúvio e trim tipo F de aço galvanizado com válvula de retenção, para sistema de inundação com acção prévia de encravamento duplo. Inclusive válvula adufa de fuso ascendente e fecho elástico, incluso_compres monofásico de 247 l/min de caudal e depósito de 100 litros de capacidade, alarme hidráulico com motor de água e gong, acessórios e peças especiais para ligação à rede de distribuição de água.
Inclui: Marcação. Montagem, ligação e verificação do seu correcto funcionamento.
Critério de medição de projecto: Número de unidades previstas, segundo documentação gráfica de Projecto.
Critério de medição de obra: Medir-se-á o número de unidades realmente executadas segundo especificações de Projecto.

| Código | Un | Descrição | Rendimento | Preço | Importância |
|---|---|---|---|---|---|
| mt41pcr040h | Ud | Posto de controlo de sprinklers com actuação pneumática, de 4" DN 100 mm de diâmetro, união flange e flange, formado por válvula de dilúvio e trim tipo F de aço galvanizado com válvula de retenção. (material) | 1 | 5300.89 | 5300.890 |
| mt41svc010c | Ud | Válvula adufa de fuso ascendente e fecho elástico, união com flanges, de 4" de diâmetro, PN=10 bar, formada por corpo, disco em cunha e volante de ferro fundido dúctil e fuso de aço inoxidável. (material) | 1 | 381.39 | 381.390 |
| mt41pcr041a | Ud | Acessórios para a manutenção do ar, para compressor. (material) | 1 | 504.85 | 504.850 |
| mt41pcr024k | Ud | Compressor de correia com asa e rodas, de 1100x450x770 mm, 247 l/min de caudal, depósito de 100 litros de capacidade, 10 bar de pressão máxima, 1,5 kW de potência, para alimentação monofásica a 230 V e 50 Hz de frequência. (material) | 1 | 1169.16 | 1169.160 |
| mt41pcr100a | Ud | Alarme hidráulico, com motor de água e gong de liga de alumínio. (material) | 1 | 350.82 | 350.820 |
| mt41pcr300h | Ud | Acessórios e peças especiais para ligação de posto de controlo de sprinklers à rede de distribuição de água. (material) | 1 | 37.1 | 37.100 |
| mo008 | h | Oficial de 1ª canalizador. (mão de obra) | 30 | 23.31 | 699.300 |
| mo107 | h | Ajudante de canalizador. (mão de obra) | 30 | 22.09 | 662.700 |
| % | % | Custos directos complementares | 2 % | 9106.210 | 182.124 |
|  |  | Custos directos |  |  | 9288.334 |

## Recursos

**mt41svc010c** Ud Válvula adufa de fuso ascendente e fecho elástico
Dados técnicos: Custo energético 671.318 MJ; Emissão de CO2 56.544 kg
Resíduos:
- embalagem: re150101 Embalagens de papel e cartão. (componente de resíduo); rendimento 0.086 kg; Código LER 15 01 01; Massa do elemento 1 kg; Volume 0.001333 m3
