# Sprinkler decorativo

- Propriedade do ficheiro: CYPE Ingenieros S.A.
- Formato: FIEBDC-3/2016
- Programa: Gerador de preços para construção civil. CYPE Ingenieros, S.A.
- Data: 10/06/2024
- Moeda: EUR
- Custos indirectos: 3 %
- IVA: 23 %

## I Instalações

### IO Contra incêndios

#### IOT Sistemas de extinção fixos

**IOT034** Ud Sprinkler decorativo.
Sprinkler automático pendente oculto, resposta rápida com ampola fusível de vidro frágil de 2,5 mm de diâmetro e dissolução alcoólica de cor vermelho, ruptura a 68°C, ruptura a 68°C, de 1/2" DN 15 mm de diâmetro de rosca, constante de descarga K de 80 (métrico), pressão de trabalho 12 bar, acabamento cromado, com embelezador plano. Instalação encastrada. Inclusive acessórios e peças especiais para ligação à rede de distribuição de água.
Critérios considerados na determinação do preço da unidade de obra: O preço não inclui os trabalhos auxiliares de pedreiro para instalações.
Inclui: Marcação. Montagem, ligação e verificação do seu correcto funcionamento.
Critério de medição de projecto: Número de unidades previstas, segundo documentação gráfica de Projecto.
Critério de medição de obra: Medir-se-á o número de unidades realmente executadas segundo especificações de Projecto.

| Código | Un | Descrição | Rendimento | Preço | Importância |
|---|---|---|---|---|---|
| mt41roc040a | Ud | Sprinkler automático pendente oculto, resposta rápida com ampola fusível de vidro frágil de 2,5 mm de diâmetro e dissolução alcoólica de cor vermelho, ruptura a 68°C, ruptura a 68°C, de 1/2" DN 15 mm de diâmetro de rosca, constante de descarga K de 80 (métrico), pressão de trabalho 12 bar, acabamento cromado, segundo EN 12259-1. (material) | 1 | 24.74 | 24.740 |
| mt41roc041a | Ud | Embelezador plano, acabamento cromado, para sprinkler automático de 1/2" DN 15 mm de diâmetro de rosca. (material) | 1 | 2.61 | 2.610 |
| mt41roc500 | Ud | Acessórios e peças especiais para ligação de sprinkler a rede de distribuição de água. (material) | 1 | 2.71 | 2.710 |
| mo008 | h | Oficial de 1ª canalizador. (mão de obra) | 0.25 | 23.31 | 5.828 |
| mo107 | h | Ajudante de canalizador. (mão de obra) | 0.25 | 22.09 | 5.523 |
| % | % | Custos directos complementares | 2 % | 41.411 | 0.828 |
|  |  | Custos directos |  |  | 42.239 |
