# Válvula de arejamento

- Propriedade do ficheiro: CYPE Ingenieros S.A.
- Formato: FIEBDC-3/2016
- Programa: Gerador de preços para construção civil. CYPE Ingenieros, S.A.
- Data: 10/06/2024
- Moeda: EUR
- Custos indirectos: 3 %
- IVA: 23 %

## I Instalações

### IS Drenagem de águas

#### ISD Ramais de descarga

**ISD007** Ud Válvula de arejamento.
Válvula de ventilação de PVC-U, ABS e ASA, de 40 mm de diâmetro, de 5 l/s de caudal máximo, para tubagem de ventilação terciária, colocada através união à pressão com junta elástica.
Inclui: Montagem, ligação e verificação do seu correcto funcionamento.
Critério de medição de projecto: Número de unidades previstas, segundo documentação gráfica de Projecto.
Critério de medição de obra: Medir-se-á o número de unidades realmente executadas segundo especificações de Projecto.

| Código | Un | Descrição | Rendimento | Preço | Importância |
|---|---|---|---|---|---|
| mt36vpj020ca | Ud | Válvula de ventilação de PVC-U, ABS e ASA, de 40 mm de diâmetro, de 5 l/s de caudal máximo, para tubagem de ventilação terciária. (material) | 1 | 58.62 | 58.620 |
| mo008 | h | Oficial de 1ª canalizador. (mão de obra) | 0.2 | 23.31 | 4.662 |
| mo107 | h | Ajudante de canalizador. (mão de obra) | 0.2 | 22.09 | 4.418 |
| % | % | Custos directos complementares | 2 % | 67.700 | 1.354 |
|  |  | Custos directos |  |  | 69.054 |

Resíduos:
- colocação: mt36vpj020ca; factor de resíduo 0.0203818

## Recursos

**mt36vpj020ca** Ud Válvula de ventilação de PVC-U
Dados técnicos: Custo energético 21.335 MJ; Emissão de CO2 1.092 kg; Código LER 17 02 03; Massa do elemento 0.22 kg; Volume 0.000367 m3
Resíduos:
- embalagem: re150101 Embalagens de papel e cartão. (componente de resíduo); rendimento 0.04 kg; Código LER 15 01 01; Massa do elemento 1 kg; Volume 0.001333 m3
