# Admissão de ar exterior

- Propriedade do ficheiro: CYPE Ingenieros S.A.
- Formato: FIEBDC-3/2016
- Programa: Gerador de preços para construção civil. CYPE Ingenieros, S.A.
- Data: 23/10/2024
- Moeda: EUR
- Custos indirectos: 3 %
- IVA: 23 %

## I Instalações

### IV Ventilação

#### IVU Ventilação geotérmica: poços canadianos

**IVU010** Ud Admissão de ar exterior.
Admissão de ar exterior, de aço galvanizado, de 300x300x800 mm, com ligação para conduta de 200 mm de diâmetro, filtro ISO Coarse 65% (G4), grelha e chapéu com dobradiças para aceder ao filtro.
Inclui: Colocação e fixação. Ligação.
Critério de medição de projecto: Número de unidades previstas, segundo documentação gráfica de Projecto.
Critério de medição de obra: Medir-se-á o número de unidades realmente executadas segundo especificações de Projecto.

| Código | Un | Descrição | Rendimento | Preço | Importância |
|---|---|---|---|---|---|
| mt42vgg010a | Ud | Admissão de ar exterior, de aço galvanizado, de 300x300x800 mm, com ligação para conduta de 200 mm de diâmetro, filtro ISO Coarse 65% (G4), grelha e chapéu com dobradiças para aceder ao filtro. (material) | 1 | 782.71 | 782.710 |
| mo011 | h | Oficial de 1ª montador. (mão de obra) | 0.3 | 23.31 | 6.993 |
| mo080 | h | Ajudante de montador. (mão de obra) | 0.3 | 22.13 | 6.639 |
| % | % | Custos directos complementares | 2 % | 796.342 | 15.927 |
|  |  | Custos directos |  |  | 812.269 |
