# Porta de correr automática, de alumínio e vidro

- Propriedade do ficheiro: CYPE Ingenieros S.A.
- Formato: FIEBDC-3/2016
- Programa: Gerador de preços para construção civil. CYPE Ingenieros, S.A.
- Data: 09/06/2025
- Moeda: EUR
- Custos indirectos: 3 %
- IVA: 23 %

## L Vãos

### LB Portas automáticas de acesso pedonal

#### LBL De correr

**LBL020** Ud Porta de correr automática, de alumínio e vidro.
Porta de correr automática, de alumínio e vidro, para acesso pedonal, com sistema de abertura lateral, de uma folha de correr de 100x210 cm e uma folha fixa de 120x210 cm, composta por: caixa superior com mecanismos, equipamento de motorização e bateria de emergência para abertura e fecho automático no caso de corte do fornecimento eléctrico, de alumínio lacado, cor branca, dois detectores de presença por radiofrequência, célula fotoeléctrica de segurança e painel de controlo com quatro modos de funcionamento seleccionáveis; duas folhas de vidro laminado de segurança 5+5, incolor, 1B1 segundo EN 12600 com perfis de alumínio lacado, cor branco, fixadas sobre os perfis com perfil contínuo de neopreno.
Inclui: Limpeza e preparação da superfície suporte. Marcação. Instalação da caixa superior com mecanismos, equipamento de motorização e bateria de emergência. Colocação dos perfis e dos elementos de acabamento. Colocação do perfil de neopreno no perímetro das folhas de vidro. Montagem das folhas. Ligação eléctrica. Ajuste e fixação da porta. Colocação em funcionamento.
Critério de medição de projecto: Número de unidades previstas, segundo documentação gráfica de Projecto.
Critério de medição de obra: Medir-se-á o número de unidades realmente executadas segundo especificações de Projecto.

| Código | Un | Descrição | Rendimento | Preço | Importância |
|---|---|---|---|---|---|
| mt26pes030a | Ud | Porta de correr automática, de alumínio e vidro, para acesso pedonal, com sistema de abertura lateral, de uma folha de correr de 100x210 cm e uma folha fixa de 120x210 cm, composta por: caixa superior com mecanismos, equipamento de motorização e bateria de emergência para abertura e fecho automático no caso de corte do fornecimento eléctrico, de alumínio lacado, cor branca, dois detectores de presença por radiofrequência, célula fotoeléctrica de segurança e painel de controlo com quatro modos de funcionamento seleccionáveis; duas folhas de vidro laminado de segurança 5+5, incolor, 1B1 segundo EN 12600 com perfis de alumínio lacado, cor branco, para fixar sobre os perfis com perfil contínuo de neopreno. Segundo NP EN 16005. (material) | 1 | 1994.51 | 1994.510 |
| mt21vva025 | m | Perfil contínuo de neopreno para a colocação do vidro. (material) | 1.24 | 0.9 | 1.116 |
| mt21vva021 | Ud | Material auxiliar para a colocação de vidros. (material) | 1 | 1.26 | 1.260 |
| mo011 | h | Oficial de 1ª montador. (mão de obra) | 4 | 25.32 | 101.280 |
| mo080 | h | Ajudante de montador. (mão de obra) | 4 | 24.04 | 96.160 |
| mo055 | h | Oficial de 1ª vidraceiro. (mão de obra) | 1 | 26.31 | 26.310 |
| mo003 | h | Oficial de 1ª electricista. (mão de obra) | 1 | 25.32 | 25.320 |
| % | % | Custos directos complementares | 2 % | 2245.956 | 44.919 |
|  |  | Custos directos |  |  | 2290.875 |

Resíduos:
- colocação: mt21vva025 Perfil contínuo de neopreno para a colocação do vidro; factor de resíduo 0.06

## Recursos

**mt21vva025** m Perfil contínuo de neopreno para a colocação do vidro
Dados técnicos: Custo energético 1.286 MJ; Emissão de CO2 0.034 kg; Código LER 17 02 03; Massa do elemento 0.0099 kg; Volume 0.000017 m3
Resíduos:
- embalagem: re170203 Plástico. (componente de resíduo); rendimento 0.001 kg; Código LER 17 02 03; Massa do elemento 1 kg; Volume 0.001667 m3
