# Portão de correr para garagem, de aço galvanizado

- Propriedade do ficheiro: CYPE Ingenieros S.A.
- Formato: FIEBDC-3/2016
- Programa: Gerador de preços para construção civil. CYPE Ingenieros, S.A.
- Data: 10/06/2024
- Moeda: EUR
- Custos indirectos: 3 %
- IVA: 23 %

## L Vãos

### LG Portas de garagem

#### LGA De aço

**LGA020** Ud Portão de correr para garagem, de aço galvanizado.
Portão de correr suspenso de uma folha para garagem, formado por chapa dobrada de aço galvanizado de textura acanalada, 400x200 cm, com acabamento plastificado com PVC (imitação madeira), com abertura manual.
Inclui: Colocação e fixação dos perfis guia. Instalação do portão de garagem. Montagem do sistema de abertura. Montagem do sistema de accionamento. Correcção de falhas e lubrificação de mecanismos e guias.
Critério de medição de projecto: Número de unidades previstas, segundo documentação gráfica de Projecto.
Critério de medição de obra: Medir-se-á o número de unidades realmente executadas segundo especificações de Projecto.

| Código | Un | Descrição | Rendimento | Preço | Importância |
|---|---|---|---|---|---|
| mt26pgc010v | Ud | Portão de correr suspenso de uma folha para garagem, formado por chapa dobrada de aço galvanizado de textura acanalada, 400x200 cm, com acabamento plastificado com PVC (imitação madeira), sistema de deslocamento pendurado, com guia inferior, batentes, cobre-guia, puxadores, passadores, fechadura de contacto, elementos de fixação à obra e outros acessórios necessários. Segundo EN 13241-1. (material) | 1 | 2025.17 | 2025.170 |
| mo020 | h | Oficial de 1ª construção. (mão de obra) | 0.48 | 22.68 | 10.886 |
| mo113 | h | Operário não qualificado construção. (mão de obra) | 0.48 | 21.45 | 10.296 |
| mo018 | h | Oficial de 1ª serralheiro. (mão de obra) | 1.12 | 22.98 | 25.738 |
| mo059 | h | Ajudante de serralheiro. (mão de obra) | 1.12 | 22.2 | 24.864 |
| % | % | Custos directos complementares | 2 % | 2096.954 | 41.939 |
|  |  | Custos directos |  |  | 2138.893 |

## Recursos

**mt26pgc010v** Ud Portão de correr suspenso de uma folha para garagem
Dados técnicos: Custo energético 36.409 MJ; Emissão de CO2 1.734 kg
Resíduos:
- embalagem: re170203 Plástico. (componente de resíduo); rendimento 0.24 kg; Código LER 17 02 03; Massa do elemento 1 kg; Volume 0.001667 m3
- embalagem: re170604 Materiais de isolamento não abrangidos em 17 06 01 e 17 06 03. (componente de resíduo); rendimento 0.249 kg; Código LER 17 06 04; Massa do elemento 1 kg; Volume 0.001667 m3
