# Persiana de réguas

- Propriedade do ficheiro: CYPE Ingenieros S.A.
- Formato: FIEBDC-3/2016
- Programa: Gerador de preços para construção civil. CYPE Ingenieros, S.A.
- Data: 23/10/2024
- Moeda: EUR
- Custos indirectos: 3 %
- IVA: 23 %

## L Vãos

### LS Protecções solares

#### LSP Persianas enroláveis

**LSP010** m² Persiana de réguas.
Persiana enrolável de réguas de segurança de alumínio extrudido de 50 mm de altura, cor branca, equipada com eixo, discos, cápsulas e todos os seus acessórios, com accionamento automático com motor eléctrico, em caixa de estore já realizada.
Inclui: Introdução da persiana pelos perfis guia em todo o comprimento dos mesmos. Encaixe do eixo do rolo nos suportes dispostos na caixa de estore. Enrolamento da persiana.
Critério de medição de projecto: Superfície da abertura a fechar, medida segundo documentação gráfica de Projecto.
Critério de medição de obra: Medir-se-á, com as dimensões da abertura, a superfície realmente executada segundo especificações de Projecto.

| Código | Un | Descrição | Rendimento | Preço | Importância |
|---|---|---|---|---|---|
| mt25per020a | m² | Persiana de réguas de segurança de alumínio extrudido, de 50 mm de altura, cor branca, equipada com eixo, discos, cápsulas e todos os seus acessórios, segundo EN 13659. (material) | 1.05 | 103.77 | 108.959 |
| mt24per005c | Ud | Kit de motor eléctrico, com acessórios e mecanismos para accionamento automático de persiana enrolável. (material) | 1 | 100 | 100.000 |
| mo011 | h | Oficial de 1ª montador. (mão de obra) | 0.135 | 23.31 | 3.147 |
| mo080 | h | Ajudante de montador. (mão de obra) | 0.135 | 22.13 | 2.988 |
| mo003 | h | Oficial de 1ª electricista. (mão de obra) | 0.15 | 23.31 | 3.497 |
| % | % | Custos directos complementares | 2 % | 218.591 | 4.372 |
|  |  | Custos directos |  |  | 222.963 |

## Recursos

**mt25per020a** m² Persiana de réguas de segurança de alumínio extrudido
Dados técnicos: Custo energético 188.841 MJ; Emissão de CO2 16.972 kg
Resíduos:
- embalagem: re170203 Plástico. (componente de resíduo); rendimento 0.073 kg; Código LER 17 02 03; Massa do elemento 1 kg; Volume 0.001667 m3
- embalagem: re170604 Materiais de isolamento não abrangidos em 17 06 01 e 17 06 03. (componente de resíduo); rendimento 0.014 kg; Código LER 17 06 04; Massa do elemento 1 kg; Volume 0.001667 m3

**mt24per005c** Ud Kit de motor eléctrico, com acessórios e mecanismos para accionamento automático de persiana enrolável
Dados técnicos: Custo energético 72.139 MJ; Emissão de CO2 3.064 kg
Resíduos:
- embalagem: re150101 Embalagens de papel e cartão. (componente de resíduo); rendimento 0.072 kg; Código LER 15 01 01; Massa do elemento 1 kg; Volume 0.001333 m3
