# Portada de alumínio, de folhas de correr

- Propriedade do ficheiro: CYPE Ingenieros S.A.
- Formato: FIEBDC-3/2016
- Programa: Gerador de preços para construção civil. CYPE Ingenieros, S.A.
- Data: 25/09/2024
- Moeda: EUR
- Custos indirectos: 3 %
- IVA: 23 %

## L Vãos

### LS Protecções solares

#### LSV Portadas

**LSV025** Ud Portada de alumínio, de folhas de correr.
Portada de alumínio, de duas folhas de correr e dois carris, folha de 40 mm e aro de 47 mm, perfis de 1,3 mm de espessura, de lâminas horizontais fixas, de 1000x1800 mm cada folha, acabamento em anodizado natural, com uma espessura mínima de 15 microns com o selo EWAA-EURAS (QUALANOD), gama média. Colocação exterior em janela. Inclusive guias, ferragens de pendurar e abertura, parafusos de aço inoxidável, elementos de estanquidade e acessórios.
Inclui: Colocação e fixação do aro. Colocação e fixação dos elementos de pendurar. Colocação da folha.
Critério de medição de projecto: Número de unidades previstas, segundo documentação gráfica de Projecto.
Critério de medição de obra: Medir-se-á o número de unidades realmente executadas segundo especificações de Projecto.

| Código | Un | Descrição | Rendimento | Preço | Importância |
|---|---|---|---|---|---|
| mt25dcg200i | m² | Portada de alumínio, folha de 40 mm e aro de 47 mm, perfis de 1,3 mm de espessura de liga de alumínio 6063 com tratamento térmico T-5, de lâminas horizontais fixas, acabamento anodizado natural, com o certificado de qualidade com o selo EWAA-EURAS (QUALANOD), gama média, com guias, ferragens de pendurar e de abertura, parafusos de aço inoxidável e elementos de estanquidade. (material) | 3.6 | 255 | 918.000 |
| mo018 | h | Oficial de 1ª serralheiro. (mão de obra) | 0.72 | 22.98 | 16.546 |
| mo059 | h | Ajudante de serralheiro. (mão de obra) | 1.08 | 22.2 | 23.976 |
| % | % | Custos directos complementares | 2 % | 958.522 | 19.170 |
|  |  | Custos directos |  |  | 977.692 |

Resíduos:
- colocação: mt25dcg200i; factor de resíduo 0.024

## Recursos

**mt25dcg200i** m² Portada de alumínio
Dados técnicos: Custo energético 2288.131 MJ; Emissão de CO2 172.906 kg; Código LER 17 04 02; Massa do elemento 20 kg; Volume 0.013333 m3
Resíduos:
- embalagem: re170203 Plástico. (componente de resíduo); rendimento 0.022 kg; Código LER 17 02 03; Massa do elemento 1 kg; Volume 0.001667 m3
