# Isolamento sonoro a sons de condução aérea e de percussão de pavimentos flutuantes, com lâminas viscoelásticas

- Propriedade do ficheiro: CYPE Ingenieros S.A.
- Formato: FIEBDC-3/2016
- Programa: Gerador de preços para construção civil. CYPE Ingenieros, S.A.
- Data: 10/06/2024
- Moeda: EUR
- Custos indirectos: 3 %
- IVA: 23 %

## N Isolamentos e impermeabilizações

### NB Isolamentos sonoros

#### NBL Pavimentos flutuantes

**NBL050** m² Isolamento sonoro a sons de condução aérea e de percussão de pavimentos flutuantes, com lâminas viscoelásticas.
Isolamento sonoro a sons de condução aérea e de percussão de pavimentos flutuantes, com lâminas viscoelásticas de alta densidade, de 3,5 mm de espessura e dessolidarização perimetral executada com o mesmo material isolante. Colocação em obra: com sobreposição.
Inclui: Limpeza e preparação da superfície suporte. Colocação do isolamento sobre a laje. Corte do isolamento.
Critério de medição de projecto: Superfície medida segundo documentação gráfica de Projecto.
Critério de medição de obra: Medir-se-á a superfície realmente executada segundo especificações de Projecto.

| Código | Un | Descrição | Rendimento | Preço | Importância |
|---|---|---|---|---|---|
| mt16pts020fcb | m² | Lâmina viscoelástica de alta densidade, de 3,5 mm de espessura; com 34 dB de índice global de redução sonora, Rw. (material) | 1.15 | 5.39 | 6.199 |
| mo054 | h | Oficial de 1ª montador de isolamentos. (mão de obra) | 0.08 | 23.31 | 1.865 |
| mo101 | h | Ajudante de montador de isolamentos. (mão de obra) | 0.08 | 22.13 | 1.770 |
| % | % | Custos directos complementares | 2 % | 9.834 | 0.197 |
|  |  | Custos directos |  |  | 10.031 |

Resíduos:
- colocação: mt16pts020fcb Lâmina viscoelástica de alta densidade, de 3,5 mm de espessura; com 34 dB de índice global de redução sonora, Rw; factor de resíduo 0.07

## Recursos

**mt16pts020fcb** m² Lâmina viscoelástica de alta densidade, de 3,5 mm de espessura; com 34 dB de índice global de redução sonora, Rw
Dados técnicos: Custo energético 310.814 MJ; Emissão de CO2 12.141 kg; Código LER 17 03 02; Massa do elemento 7 kg; Volume 0.007 m3
Resíduos:
- embalagem: re170203 Plástico. (componente de resíduo); rendimento 0.05 kg; Código LER 17 02 03; Massa do elemento 1 kg; Volume 0.001667 m3
