# Drenagem em cobertura inclinada, ajardinada extensiva, com lâminas drenantes

- Propriedade do ficheiro: CYPE Ingenieros S.A.
- Formato: FIEBDC-3/2016
- Programa: Gerador de preços para construção civil. CYPE Ingenieros, S.A.
- Data: 23/10/2024
- Moeda: EUR
- Custos indirectos: 3 %
- IVA: 23 %

## N Isolamentos e impermeabilizações

### ND Drenagens

#### NDQ Coberturas inclinadas

**NDQ010** m² Drenagem em cobertura inclinada, ajardinada extensiva, com lâminas drenantes.
Drenagem em cobertura inclinada, ajardinada extensiva (ecológica), com uma pendente média de 5%, com lâmina drenante e retentora de água, de poliestireno reciclado de alto impacto (HIPS), com nódulos de 40 mm de altura e perfurações na parte superior, resistência à compressão 280 kN/m², retenção de água superior a 23 l/m², colocada sob a camada filtrante, sobrepondo dois nódulos.
Inclui: Limpeza e preparação da superfície. Colocação da camada drenante. Resolução de pontos singulares.
Critério de medição de projecto: Superfície da vertente medida em verdadeira magnitude, segundo documentação gráfica de Projecto.
Critério de medição de obra: Medir-se-á, em verdadeira magnitude, a superfície realmente executada segundo especificações de Projecto.

| Código | Un | Descrição | Rendimento | Preço | Importância |
|---|---|---|---|---|---|
| mt14lbp030hb | m² | Lâmina drenante e retentora de água, de poliestireno reciclado de alto impacto (HIPS), com nódulos de 40 mm de altura e perfurações na parte superior, resistência à compressão 280 kN/m², retenção de água superior a 23 l/m², capacidade de drenagem 1,22 l/(s·m) com uma pendente de 2%, fornecida em placas de 204x104 cm. (material) | 1.1 | 13.42 | 14.762 |
| mo029 | h | Oficial de 1ª aplicador de lâminas impermeabilizantes. (mão de obra) | 0.11 | 22.68 | 2.495 |
| mo067 | h | Ajudante de aplicador de lâminas impermeabilizantes. (mão de obra) | 0.11 | 22.13 | 2.434 |
| % | % | Custos directos complementares | 2 % | 19.691 | 0.394 |
|  |  | Custos directos |  |  | 20.085 |

Resíduos:
- colocação: mt14lbp030hb; factor de resíduo 0.0340318

## Recursos

**mt14lbp030hb** m² Lâmina drenante e retentora de água
Dados técnicos: Custo energético 12.873 MJ; Emissão de CO2 0.719 kg; Código LER 17 06 04; Massa do elemento 1.92 kg; Volume 0.0032 m3
Resíduos:
- embalagem: re170203 Plástico. (componente de resíduo); rendimento 0.03 kg; Código LER 17 02 03; Massa do elemento 1 kg; Volume 0.001667 m3
