# Drenagem sob laje térrea, com lâminas nodulares com geotêxtil

- Propriedade do ficheiro: CYPE Ingenieros S.A.
- Formato: FIEBDC-3/2016
- Programa: Gerador de preços para construção civil. CYPE Ingenieros, S.A.
- Data: 09/06/2025
- Moeda: EUR
- Custos indirectos: 3 %
- IVA: 23 %

## N Isolamentos e impermeabilizações

### ND Drenagens

#### NDS Lajes térreas

**NDS020** m² Drenagem sob laje térrea, com lâminas nodulares com geotêxtil.
Drenagem sob laje térrea, com lâmina drenante e filtrante de estrutura nodular de polietileno de alta densidade (PEAD/HDPE), ChovADREN DD "CHOVA", com nódulos de 8 mm de altura, com geotêxtil de polipropileno incorporado, colocada com sobreposições na base da laje térrea, sobre o terreno; preparada para receber directamente o betão da laje térrea.
Inclui: Limpeza e preparação da superfície. Colocação da lâmina drenante e filtrante. Resolução de pontos singulares.
Critério de medição de projecto: Superfície medida segundo documentação gráfica de Projecto.
Critério de medição de obra: Medir-se-á a superfície realmente executada segundo especificações de Projecto, incluindo as entregas e as sobreposições.

| Código | Un | Descrição | Rendimento | Preço | Importância |
|---|---|---|---|---|---|
| mt14gdc010g | m² | Lâmina drenante e filtrante de estrutura nodular de polietileno de alta densidade (PEAD/HDPE), ChovADREN DD "CHOVA", com nódulos de 8 mm de altura, com geotêxtil de polipropileno incorporado, resistência à compressão 150 kN/m² segundo EN ISO 604 e capacidade de drenagem 4,6 l/(s·m). (material) | 1.1 | 4.75 | 5.225 |
| mo029 | h | Oficial de 1ª aplicador de lâminas impermeabilizantes. (mão de obra) | 0.05 | 24.63 | 1.232 |
| mo067 | h | Ajudante de aplicador de lâminas impermeabilizantes. (mão de obra) | 0.05 | 24.04 | 1.202 |
| % | % | Custos directos complementares | 2 % | 7.659 | 0.153 |
|  |  | Custos directos |  |  | 7.812 |
