# Impermeabilização de cornija ou beirado com lâminas asfálticas

- Propriedade do ficheiro: CYPE Ingenieros S.A.
- Formato: FIEBDC-3/2016
- Programa: Gerador de preços para construção civil. CYPE Ingenieros, S.A.
- Data: 26/08/2025
- Moeda: EUR
- Custos indirectos: 3 %
- IVA: 23 %

## N Isolamentos e impermeabilizações

### NI Impermeabilizações

#### NIF Fachadas

**NIF021** m² Impermeabilização de cornija ou beirado com lâminas asfálticas.
Impermeabilização de cornija ou beirado com membrana de betume modificado com elastómero SBS, LBM(SBS)-50/G-FP, Polydan 180-50/GP Elast+ "DANOSA", com armadura de feltro de poliéster não tecido de 180 g/m², com auto-protecção mineral de cor preto, tipo monocamada, totalmente aderida ao suporte com maçarico, prévia aplicação de primário com emulsão asfáltica aniônica com cargas Maxdan Caucho, "DANOSA". Inclusive perfil de chapa de aço galvanizado, banda de reforço e banda de acabamento para a resolução de encontros com paramentos verticais e massa de poliuretano para a vedação do espaço entre o perfil metálico e o paramento.
Inclui: Limpeza e preparação da superfície. Aplicação de primário na superfície a impermeabilizar. Colocação da banda de reforço. Colocação da impermeabilização. Colocação da banda de acabamento. Colocação dos perfis metálicos. Aplicação do cordão de vedação entre o perfil e o paramento vertical.
Critério de medição de projecto: Superfície medida em projecção horizontal, segundo documentação gráfica de Projecto, desde as faces interiores dos parapeitos ou muretes perimetrais que a limitam.
Critério de medição de obra: Medir-se-á, em projecção horizontal, a superfície realmente executada segundo especificações de Projecto, desde as faces interiores dos parapeitos ou muretes perimetrais que a limitam.

| Código | Un | Descrição | Rendimento | Preço | Importância |
|---|---|---|---|---|---|
| mt14ied010h | kg | Emulsão asfáltica aniônica com cargas Maxdan Caucho, "DANOSA". (material) | 0.5 | 3.55 | 1.775 |
| mt14ldn010dd | m² | Membrana de betume modificado com elastómero SBS, LBM(SBS)-40-FP, Esterdan 40 P Elast "DANOSA", massa nominal 4 kg/m², com armadura de feltro de poliéster não tecido de 160 g/m², de superfície não protegida. Segundo EN 13707. (material) | 0.347 | 8.25 | 2.863 |
| mt14ldg010deb | m² | Membrana de betume modificado com elastómero SBS, LBM(SBS)-50/G-FP, Polydan 180-50/GP Elast+ "DANOSA", massa nominal 5 kg/m², com armadura de feltro de poliéster não tecido de 180 g/m², com auto-protecção mineral de cor preto. Segundo EN 13707. (material) | 1.35 | 6.87 | 9.275 |
| mt15acc020ic | m | Perfil de chapa de aço galvanizado, espessura 0,8 mm, desenvolvimento 300 mm, e 2 dobras. (material) | 2 | 2.55 | 5.100 |
| mt15sja020a | Ud | Cartucho de pasta de poliuretano, de 310 cm³. (material) | 0.17 | 7.01 | 1.192 |
| mo029 | h | Oficial de 1ª aplicador de lâminas impermeabilizantes. (mão de obra) | 0.1 | 24.63 | 2.463 |
| mo067 | h | Ajudante de aplicador de lâminas impermeabilizantes. (mão de obra) | 0.1 | 24.04 | 2.404 |
| % | % | Custos directos complementares | 2 % | 25.072 | 0.501 |
|  |  | Custos directos |  |  | 25.573 |

Resíduos:
- colocação: mt14ied010h Emulsão asfáltica aniônica com cargas Maxdan Caucho, "DANOSA"; factor de resíduo 0.007
- colocação: mt14ldn010dd; factor de resíduo 0.0584155
- colocação: mt14ldg010deb; factor de resíduo 0.0652184
- colocação: mt15acc020ic Perfil de chapa de aço galvanizado, espessura 0,8 mm, desenvolvimento 300 mm, e 2 dobras; factor de resíduo 0.0138325
- colocação: mt15sja020a Cartucho de pasta de poliuretano, de 310 cm³; factor de resíduo 0.06

## Recursos

**mt14ied010h** kg Emulsão asfáltica aniônica com cargas Maxdan Caucho, "DANOSA"
Dados técnicos: Custo energético 31.940 MJ; Emissão de CO2 0.230 kg; Código LER 17 03 02; Massa do elemento 1 kg; Volume 0.001 m3

**mt14ldn010dd** m² Membrana de betume modificado com elastómero SBS
Dados técnicos: Custo energético 99.205 MJ; Emissão de CO2 1.952 kg; Código LER 17 03 02; Massa do elemento 4 kg; Volume 0.004 m3
Resíduos:
- embalagem: re170203 Plástico. (componente de resíduo); rendimento 0.057 kg; Código LER 17 02 03; Massa do elemento 1 kg; Volume 0.001667 m3

**mt14ldg010deb** m² Membrana de betume modificado com elastómero SBS
Dados técnicos: Custo energético 122.259 MJ; Emissão de CO2 2.354 kg; Código LER 17 03 02; Massa do elemento 5 kg; Volume 0.005 m3
Resíduos:
- embalagem: re170203 Plástico; rendimento 0.053 kg

**mt15acc020ic** m Perfil de chapa de aço galvanizado, espessura 0,8 mm, desenvolvimento 300 mm, e 2 dobras
Dados técnicos: Custo energético 59.325 MJ; Emissão de CO2 6.020 kg; Código LER 17 04 05; Massa do elemento 2.34 kg; Volume 0.001114 m3
Resíduos:
- embalagem: re170203 Plástico; rendimento 0.006 kg

**mt15sja020a** Ud Cartucho de pasta de poliuretano, de 310 cm³
Dados técnicos: Custo energético 67.793 MJ; Emissão de CO2 3.302 kg; Código LER 17 09 04; Massa do elemento 0.403 kg; Volume 0.000269 m3
Resíduos:
- embalagem: re170203 Plástico; rendimento 0.1 kg
