# Impermeabilização de cornija ou beirado com lâminas asfálticas

- Propriedade do ficheiro: CYPE Ingenieros S.A.
- Formato: FIEBDC-3/2016
- Programa: Gerador de preços para construção civil. CYPE Ingenieros, S.A.
- Data: 12/02/2025
- Moeda: EUR
- Custos indirectos: 3 %
- IVA: 23 %

## N Isolamentos e impermeabilizações

### NI Impermeabilizações

#### NIF Fachadas

**NIF021** m² Impermeabilização de cornija ou beirado com lâminas asfálticas.
Impermeabilização de cornija ou beirado com membrana de betume modificado com elastómero SBS, LBM(SBS)-50/G-FP, Polydan 180-50/GP Elast "DANOSA", com armadura de feltro de poliéster não tecido de 180 g/m², com auto-protecção mineral de cor cinzento, tipo monocamada, totalmente aderida ao suporte com maçarico, prévia aplicação de primário com tinta asfáltica Impridan 100 "DANOSA", à base de betume asfáltico modificado e cargas minerais em base solvente, de aplicação a frio. Inclusive perfil de chapa de aço galvanizado, banda de reforço e banda de acabamento para a resolução de encontros com paramentos verticais e massa de poliuretano para a vedação do espaço entre o perfil metálico e o paramento.
Inclui: Limpeza e preparação da superfície. Aplicação de primário na superfície a impermeabilizar. Colocação da banda de reforço. Colocação da impermeabilização. Colocação da banda de acabamento. Colocação dos perfis metálicos. Aplicação do cordão de vedação entre o perfil e o paramento vertical.
Critério de medição de projecto: Superfície medida em projecção horizontal, segundo documentação gráfica de Projecto, desde as faces interiores dos parapeitos ou muretes perimetrais que a limitam.
Critério de medição de obra: Medir-se-á, em projecção horizontal, a superfície realmente executada segundo especificações de Projecto, desde as faces interiores dos parapeitos ou muretes perimetrais que a limitam.

| Código | Un | Descrição | Rendimento | Preço | Importância |
|---|---|---|---|---|---|
| mt27pad010h | l | Tinta asfáltica Impridan 100 "DANOSA", à base de betume asfáltico modificado e cargas minerais em base solvente, de aplicação a frio. (material) | 0.5 | 6.49 | 3.245 |
| mt14ldn010dd | m² | Membrana de betume modificado com elastómero SBS, LBM(SBS)-40-FP, Esterdan 40 P Elast "DANOSA", massa nominal 4 kg/m², com armadura de feltro de poliéster não tecido de 160 g/m², de superfície não protegida. Segundo EN 13707. (material) | 0.347 | 9.86 | 3.421 |
| mt14ldg010dda | m² | Membrana de betume modificado com elastómero SBS, LBM(SBS)-50/G-FP, Polydan 180-50/GP Elast "DANOSA", massa nominal 5 kg/m², com armadura de feltro de poliéster não tecido de 180 g/m², com auto-protecção mineral de cor cinzento. Segundo EN 13707. (material) | 1.35 | 12.77 | 17.240 |
| mt15acc020c | m | Perfil de chapa de aço galvanizado, espessura 0,8 mm, desenvolvimento 300 mm, e 2 dobras. (material) | 2 | 2.04 | 4.080 |
| mt15sja020a | Ud | Cartucho de pasta de poliuretano, de 310 cm³. (material) | 0.17 | 7.01 | 1.192 |
| mo029 | h | Oficial de 1ª aplicador de lâminas impermeabilizantes. (mão de obra) | 0.1 | 24.63 | 2.463 |
| mo067 | h | Ajudante de aplicador de lâminas impermeabilizantes. (mão de obra) | 0.1 | 24.04 | 2.404 |
| % | % | Custos directos complementares | 2 % | 34.045 | 0.681 |
|  |  | Custos directos |  |  | 34.726 |

Resíduos:
- colocação: mt27pad010h; factor de resíduo 0.0105
- colocação: mt14ldn010dd; factor de resíduo 0.0504788
- colocação: mt14ldg010dda; factor de resíduo 0.0361338
- colocação: mt15acc020c Perfil de chapa de aço galvanizado, espessura 0,8 mm, desenvolvimento 300 mm, e 2 dobras; factor de resíduo 0.0158735
- colocação: mt15sja020a Cartucho de pasta de poliuretano, de 310 cm³; factor de resíduo 0.06

## Recursos

**mt27pad010h** l Tinta asfáltica Impridan 100 "DANOSA"
Dados técnicos: Custo energético 6.009 MJ; Emissão de CO2 0.136 kg; Código LER 17 03 02; Massa do elemento 1.25 kg; Volume 0.00125 m3
Resíduos:
- embalagem: re170203 Plástico. (componente de resíduo); rendimento 0.023 kg; Código LER 17 02 03; Massa do elemento 1 kg; Volume 0.001667 m3

**mt14ldn010dd** m² Membrana de betume modificado com elastómero SBS
Dados técnicos: Custo energético 99.645 MJ; Emissão de CO2 1.974 kg; Código LER 17 03 02; Massa do elemento 4 kg; Volume 0.004 m3
Resíduos:
- embalagem: re170203 Plástico; rendimento 0.061 kg

**mt14ldg010dda** m² Membrana de betume modificado com elastómero SBS
Dados técnicos: Custo energético 123.869 MJ; Emissão de CO2 2.434 kg; Código LER 17 03 02; Massa do elemento 5 kg; Volume 0.005 m3
Resíduos:
- embalagem: re170203 Plástico; rendimento 0.069 kg

**mt15acc020c** m Perfil de chapa de aço galvanizado, espessura 0,8 mm, desenvolvimento 300 mm, e 2 dobras
Dados técnicos: Custo energético 59.281 MJ; Emissão de CO2 6.018 kg; Código LER 17 04 05; Massa do elemento 2.34 kg; Volume 0.001114 m3
Resíduos:
- embalagem: re170203 Plástico; rendimento 0.006 kg

**mt15sja020a** Ud Cartucho de pasta de poliuretano, de 310 cm³
Dados técnicos: Custo energético 67.793 MJ; Emissão de CO2 3.302 kg; Código LER 17 09 04; Massa do elemento 0.403 kg; Volume 0.000269 m3
Resíduos:
- embalagem: re170203 Plástico; rendimento 0.1 kg
