# Impermeabilização sob revestimento em locais húmidos, com lâminas asfálticas

- Propriedade do ficheiro: CYPE Ingenieros S.A.
- Formato: FIEBDC-3/2016
- Programa: Gerador de preços para construção civil. CYPE Ingenieros, S.A.
- Data: 23/10/2024
- Moeda: EUR
- Custos indirectos: 3 %
- IVA: 23 %

## N Isolamentos e impermeabilizações

### NI Impermeabilizações

#### NIH Locais húmidos

**NIH005** m² Impermeabilização sob revestimento em locais húmidos, com lâminas asfálticas.
Impermeabilização sob revestimento cerâmico ou de pedra, em paramentos verticais e horizontais de locais húmidos, com membrana impermeabilizante autocolante de betume modificado com elastómero (SBS), LBA-15-PE, com armadura de feltro de poliéster que actua como auto-protecção superior e plástico descartável siliconado na face inferior, de superfície não protegida, prévia aplicação de primário com preparador de superfícies, à base de betumes e resinas acrílicas em dispersão aquosa.
Critérios considerados na determinação do preço da unidade de obra: O preço não inclui o revestimento.
Inclui: Corte e preparação das lâminas asfálticas. Espalhamento do cimento cola. Colocação da impermeabilização.
Critério de medição de projecto: Superfície medida segundo documentação gráfica de Projecto.
Critério de medição de obra: Medir-se-á a superfície realmente executada segundo especificações de Projecto.

| Código | Un | Descrição | Rendimento | Preço | Importância |
|---|---|---|---|---|---|
| mt14iea030a | kg | Preparador de superfícies, à base de betumes e resinas acrílicas em dispersão aquosa. (material) | 0.2 | 0.75 | 0.150 |
| mt14las020a | m² | Membrana impermeabilizante autocolante de betume modificado com elastómero (SBS), LBA-15-PE, com armadura de feltro de poliéster que actua como auto-protecção superior e plástico descartável siliconado na face inferior. (material) | 1.2 | 8.75 | 10.500 |
| mo029 | h | Oficial de 1ª aplicador de lâminas impermeabilizantes. (mão de obra) | 0.15 | 22.68 | 3.402 |
| mo067 | h | Ajudante de aplicador de lâminas impermeabilizantes. (mão de obra) | 0.15 | 22.13 | 3.320 |
| % | % | Custos directos complementares | 2 % | 17.372 | 0.347 |
|  |  | Custos directos |  |  | 17.719 |

Resíduos:
- colocação: mt14las020a; factor de resíduo 0.0559533

## Recursos

**mt14las020a** m² Membrana impermeabilizante autocolante de betume modificado com elastómero (SBS)
Dados técnicos: Custo energético 91.257 MJ; Emissão de CO2 2.649 kg; Código LER 17 03 02; Massa do elemento 1.5 kg; Volume 0.0015 m3
Resíduos:
- embalagem: re170203 Plástico. (componente de resíduo); rendimento 0.058 kg; Código LER 17 02 03; Massa do elemento 1 kg; Volume 0.001667 m3
