# Impermeabilização de coberturas inclinadas ajardinadas, com lâminas de EPDM

- Propriedade do ficheiro: CYPE Ingenieros S.A.
- Formato: FIEBDC-3/2016
- Programa: Gerador de preços para construção civil. CYPE Ingenieros, S.A.
- Data: 23/10/2024
- Moeda: EUR
- Custos indirectos: 3 %
- IVA: 23 %

## N Isolamentos e impermeabilizações

### NI Impermeabilizações

#### NIN Coberturas inclinadas

**NIN023** m² Impermeabilização de coberturas inclinadas ajardinadas, com lâminas de EPDM.
Impermeabilização de coberturas inclinadas ajardinadas, com uma pendente média de 5%, com lâmina impermeabilizante autocolante de borracha sintética EPDM de alta densidade, de 2,5 mm de espessura, massa nominal 2,75 kg/m², com armadura de feltro de fibra de vidro e plástico descartável siliconado na face inferior, tipo monocamada, totalmente colada ao suporte com cola de neopreno e fixada em sobreposição e bordos através de soldadura termoplástica.
Inclui: Aplicação da camada de primário. Colocação da geomembrana. Resolução dos pontos singulares.
Critério de medição de projecto: Superfície da vertente medida em verdadeira magnitude, segundo documentação gráfica de Projecto.
Critério de medição de obra: Medir-se-á, em verdadeira magnitude, a superfície realmente executada segundo especificações de Projecto.

| Código | Un | Descrição | Rendimento | Preço | Importância |
|---|---|---|---|---|---|
| mt15dra025 | kg | Cola de neopreno, para a união das membranas de EPDM ao suporte. (material) | 0.325 | 12.51 | 4.066 |
| mt15soc010a | m² | Lâmina impermeabilizante autocolante de borracha sintética EPDM de alta densidade, de 2,5 mm de espessura, massa nominal 2,75 kg/m², com armadura de feltro de fibra de vidro e plástico descartável siliconado na face inferior, com resistência à penetração de raizes, com resistência ao envelhecimento e aos raios UV, segundo EN 13956. (material) | 1.1 | 35.13 | 38.643 |
| mo029 | h | Oficial de 1ª aplicador de lâminas impermeabilizantes. (mão de obra) | 0.12 | 22.68 | 2.722 |
| mo067 | h | Ajudante de aplicador de lâminas impermeabilizantes. (mão de obra) | 0.12 | 22.13 | 2.656 |
| % | % | Custos directos complementares | 2 % | 48.087 | 0.962 |
|  |  | Custos directos |  |  | 49.049 |

Resíduos:
- colocação: mt15dra025 Cola de neopreno, para a união das membranas de EPDM ao suporte; factor de resíduo 0.03
- colocação: mt15soc010a; factor de resíduo 0.035

## Recursos

**mt15dra025** kg Cola de neopreno, para a união das membranas de EPDM ao suporte
Dados técnicos: Custo energético 120.000 MJ; Emissão de CO2 2.960 kg; Código LER 17 02 03; Massa do elemento 1 kg; Volume 0.001667 m3

**mt15soc010a** m² Lâmina impermeabilizante autocolante de borracha sintética EPDM de alta densidade
Dados técnicos: Custo energético 196.367 MJ; Emissão de CO2 6.249 kg; Código LER 17 02 03; Massa do elemento 2.75 kg; Volume 0.004583 m3
Resíduos:
- embalagem: re170203 Plástico. (componente de resíduo); rendimento 0.07 kg; Código LER 17 02 03; Massa do elemento 1 kg; Volume 0.001667 m3
