# Acondicionamento acústico em paramentos verticais, com painéis de lã de rocha

- Propriedade do ficheiro: CYPE Ingenieros S.A.
- Formato: FIEBDC-3/2016
- Programa: Gerador de preços para construção civil. CYPE Ingenieros, S.A.
- Data: 10/06/2024
- Moeda: EUR
- Custos indirectos: 3 %
- IVA: 23 %

## N Isolamentos e impermeabilizações

### NT Condicionamento acústico

#### NTP Paramentos verticais

**NTP005** Ud Acondicionamento acústico em paramentos verticais, com painéis de lã de rocha.
Acondicionamento acústico em paramentos verticais, situado a uma altura maior ou igual a 4 m, com painel acústico autoportante de lã de rocha vulcânica, rectangular, de 1760x1160x40 mm, revestido pela face visível com um véu mineral de cor branca, e com um filtro acústico pela face oposta, com os bordos pintados, com fixações mecânicas, sobre o paramento. Inclusive kit de montagem, para a fixação de painéis de lã de rocha com uma separação entre o painel e o paramento vertical de 65 mm.
Inclui: Limpeza e preparação da superfície suporte. Fixação dos perfis ao paramento. Inserção dos perfis de suspensão no painel. Inserção das peças distanciadoras no painel. Colocação do painel.
Critério de medição de projecto: Número de unidades previstas, segundo documentação gráfica de Projecto.
Critério de medição de obra: Medir-se-á o número de unidades realmente executadas segundo especificações de Projecto.

| Código | Un | Descrição | Rendimento | Preço | Importância |
|---|---|---|---|---|---|
| mt16par135cb | Ud | Painel acústico autoportante de lã de rocha vulcânica, rectangular, de 1760x1160x40 mm, revestido pela face visível com um véu mineral de cor branca, e com um filtro acústico pela face oposta, com os bordos pintados, Euroclasse A1 de reacção ao fogo segundo NP EN 13501-1. (material) | 1 | 242.47 | 242.470 |
| mt12par205c | Ud | Kit de montagem, formado por dois perfis de fixação, dois perfis de suspensão, duas peças distanciadoras com dois pernos M8 de 60 mm de comprimento, buchas e parafusos; para a fixação de painéis de lã de rocha a paramentos verticais. (material) | 1 | 50.4 | 50.400 |
| mo054 | h | Oficial de 1ª montador de isolamentos. (mão de obra) | 0.33 | 23.31 | 7.692 |
| mo101 | h | Ajudante de montador de isolamentos. (mão de obra) | 0.055 | 22.13 | 1.217 |
| % | % | Custos directos complementares | 2 % | 301.779 | 6.036 |
|  |  | Custos directos |  |  | 307.815 |

Resíduos:
- colocação: mt16par135cb; factor de resíduo 0.024

## Recursos

**mt16par135cb** Ud Painel acústico autoportante de lã de rocha vulcânica
Dados técnicos: Custo energético 758.439 MJ; Emissão de CO2 19.856 kg; Código LER 17 06 04; Massa do elemento 13 kg; Volume 0.021667 m3
Resíduos:
- embalagem: re170203 Plástico. (componente de resíduo); rendimento 0.074 kg; Código LER 17 02 03; Massa do elemento 1 kg; Volume 0.001667 m3
