# Painel sandwich, para cobertura plana

- Propriedade do ficheiro: CYPE Ingenieros S.A.
- Formato: FIEBDC-3/2016
- Programa: Gerador de preços para construção civil. CYPE Ingenieros, S.A.
- Data: 10/06/2024
- Moeda: EUR
- Custos indirectos: 3 %
- IVA: 23 %

## Q Coberturas

### QC Componentes de coberturas planas

#### QCN Painéis

**QCN010** m² Painel sandwich, para cobertura plana.
Painel sandwich com encaixe macho-fêmea nas quatro faces, composto de: face exterior de placa de cimento reforçado com fibras, de 12 mm de espessura, núcleo isolante de espuma de poliestireno extrudido de 120 mm de espessura e face interior de placa de gesso reforçado com fibras, de 12 mm de espessura, de 2400x550 mm, transmissão térmica 0,329 W/(m²°C), Euroclasse B-s1, d0 de reacção ao fogo, segundo NP EN 13501-1, fixado com parafusos auto-roscantes de cabeça escareada, de aço galvanizado, sobre estrutura de madeira, com um vão entre apoios de 120 cm, para cobertura plana. Inclusive vedante adesivo, para a vedação de juntas entre painéis.
Inclui: Marcação e corte dos painéis. Colocação e fixação do painel sandwich. Vedação de juntas.
Critério de medição de projecto: Superfície medida segundo documentação gráfica de Projecto.
Critério de medição de obra: Medir-se-á a superfície realmente executada segundo especificações de Projecto.

| Código | Un | Descrição | Rendimento | Preço | Importância |
|---|---|---|---|---|---|
| mt13pst018lh | m² | Painel sandwich com encaixe macho-fêmea nas quatro faces, composto de: face exterior de placa de cimento reforçado com fibras, de 12 mm de espessura, núcleo isolante de espuma de poliestireno extrudido de 120 mm de espessura e face interior de placa de gesso reforçado com fibras, de 12 mm de espessura, de 2400x550 mm, transmissão térmica 0,329 W/(m²°C), Euroclasse B-s1, d0 de reacção ao fogo, segundo NP EN 13501-1. (material) | 1.05 | 89.78 | 94.269 |
| mt13pst050a | Ud | Cartucho de 310 ml de vedante adesivo, à base de polímeros acrílicos em dispersão aquosa. (material) | 0.24 | 8.15 | 1.956 |
| mt13pst100o | Ud | Parafuso auto-roscante de cabeça escareada, de aço galvanizado, de 6 mm de diâmetro e 200 mm de comprimento. (material) | 7 | 1.09 | 7.630 |
| mo054 | h | Oficial de 1ª montador de isolamentos. (mão de obra) | 0.16 | 23.31 | 3.730 |
| mo101 | h | Ajudante de montador de isolamentos. (mão de obra) | 0.16 | 22.13 | 3.541 |
| % | % | Custos directos complementares | 2 % | 111.126 | 2.223 |
|  |  | Custos directos |  |  | 113.349 |

Resíduos:
- colocação: mt13pst018lh; factor de resíduo 0.006
- colocação: mt13pst050a Cartucho de 310 ml de vedante adesivo, à base de polímeros acrílicos em dispersão aquosa; factor de resíduo 0.06
- colocação: mt13pst100o Parafuso auto-roscante de cabeça escareada, de aço galvanizado, de 6 mm de diâmetro e 200 mm de comprimento; factor de resíduo 0.00141361

## Recursos

**mt13pst018lh** m² Painel sandwich com encaixe macho-fêmea nas quatro faces
Dados técnicos: Custo energético 3.174 MJ; Emissão de CO2 58.566 kg; Código LER 17 08 02; Massa do elemento 43.01 kg; Volume 0.04301 m3
Resíduos:
- embalagem: re170203 Plástico. (componente de resíduo); rendimento 0.015 kg; Código LER 17 02 03; Massa do elemento 1 kg; Volume 0.001667 m3

**mt13pst050a** Ud Cartucho de 310 ml de vedante adesivo, à base de polímeros acrílicos em dispersão aquosa
Dados técnicos: Custo energético 87.088 MJ; Emissão de CO2 3.667 kg; Código LER 17 09 04; Massa do elemento 0.45 kg; Volume 0.0003 m3
Resíduos:
- embalagem: re170203 Plástico; rendimento 0.1 kg

**mt13pst100o** Ud Parafuso auto-roscante de cabeça escareada, de aço galvanizado, de 6 mm de diâmetro e 200 mm de comprimento
Dados técnicos: Custo energético 1.034 MJ; Emissão de CO2 0.103 kg; Código LER 17 04 05; Massa do elemento 0.0382 kg; Volume 0.000018 m3
Resíduos:
- embalagem: re150101 Embalagens de papel e cartão. (componente de resíduo); rendimento 0.002 kg; Código LER 15 01 01; Massa do elemento 1 kg; Volume 0.001333 m3
- embalagem: re170203 Plástico; rendimento 0.001 kg
