# Clarabóia de placas translúcidas, em cobertura plana

- Propriedade do ficheiro: CYPE Ingenieros S.A.
- Formato: FIEBDC-3/2016
- Programa: Gerador de preços para construção civil. CYPE Ingenieros, S.A.
- Data: 10/06/2024
- Moeda: EUR
- Custos indirectos: 3 %
- IVA: 23 %

## Q Coberturas

### QL Pontos de luz

#### QLL De placas translúcidas sintéticas

**QLL010** m² Clarabóia de placas translúcidas, em cobertura plana.
Clarabóia de quatro águas em cobertura plana, com placa alveolar translúcida plana de policarbonato celular, de 16 mm de espessura, cor branca opal translúcido, condutibilidade térmica 3,02 W/(m°C), Euroclasse B-s1, d0 de reacção ao fogo, segundo NP EN 13501-1, com uma transmissão de luminosidade de 48%, proporcionando um isolamento sonoro de 18 dB. Inclusive acessórios de fixação das placas e silicone neutro oxímico, para vedação de juntas.
Critérios considerados na determinação do preço da unidade de obra: O preço não inclui a estrutura suporte.
Inclui: Colocação e fixação das placas. Resolução do perímetro interior e exterior do conjunto. Vedação elástica de juntas.
Critério de medição de projecto: Superfície da vertente medida em verdadeira magnitude, segundo documentação gráfica de Projecto.
Critério de medição de obra: Medir-se-á, em verdadeira magnitude, a superfície realmente executada segundo especificações de Projecto.

| Código | Un | Descrição | Rendimento | Preço | Importância |
|---|---|---|---|---|---|
| mt21lpc010h | m² | Placa alveolar translúcida plana de policarbonato celular, de 16 mm de espessura, cor branca opal translúcido, condutibilidade térmica 3,02 W/(m°C), Euroclasse B-s1, d0 de reacção ao fogo, segundo NP EN 13501-1, com uma transmissão de luminosidade de 48%, proporcionando um isolamento sonoro de 18 dB e com tratamento aos raios UV nas duas faces. (material) | 1.05 | 33.27 | 34.934 |
| mt21lpc030 | Ud | Kit de acessórios de fixação, para placas de policarbonato celular, em clarabóias, formado por parafusos auto-roscantes de aço inoxidável, anilha de alumínio e EPDM peças de protecção de polipropileno para colocar à pressão, fita autocolante e perfis de fecho lateral. (material) | 0.2 | 31 | 6.200 |
| mt22www050a | Ud | Cartucho de 300 ml de silicone neutro oxímico, de elasticidade permanente e cura rápida, cor branca, intervalo de temperatura de trabalho de -60 a 150°C, com resistência aos raios UV, dureza Shore A aproximada de 22, segundo EN ISO 868 e alongamento na rotura >= 800%, segundo EN ISO 8339. (material) | 0.2 | 4.73 | 0.946 |
| mo011 | h | Oficial de 1ª montador. (mão de obra) | 0.35 | 23.31 | 8.159 |
| mo080 | h | Ajudante de montador. (mão de obra) | 0.35 | 22.13 | 7.746 |
| % | % | Custos directos complementares | 2 % | 57.985 | 1.160 |
|  |  | Custos directos |  |  | 59.145 |

Resíduos:
- colocação: mt22www050a; factor de resíduo 0.06

## Recursos

**mt21lpc010h** m² Placa alveolar translúcida plana de policarbonato celular
Dados técnicos: Custo energético 354.758 MJ; Emissão de CO2 24.324 kg
Resíduos:
- embalagem: re150101 Embalagens de papel e cartão. (componente de resíduo); rendimento 0.06 kg; Código LER 15 01 01; Massa do elemento 1 kg; Volume 0.001333 m3

**mt22www050a** Ud Cartucho de 300 ml de silicone neutro oxímico
Dados técnicos: Custo energético 61.288 MJ; Emissão de CO2 2.605 kg; Código LER 17 09 04; Massa do elemento 0.3 kg; Volume 0.0002 m3
Resíduos:
- embalagem: re170203 Plástico. (componente de resíduo); rendimento 0.1 kg; Código LER 17 02 03; Massa do elemento 1 kg; Volume 0.001667 m3
