# Peças especiais para cobertura inclinada de fibrocimento sem amianto

- Propriedade do ficheiro: CYPE Ingenieros S.A.
- Formato: FIEBDC-3/2016
- Programa: Gerador de preços para construção civil. CYPE Ingenieros, S.A.
- Data: 03/07/2024
- Moeda: EUR
- Custos indirectos: 3 %
- IVA: 23 %

## Q Coberturas

### QU Componentes de coberturas inclinadas e curvas

#### QUC De placas de fibrocimento sem amianto

**QUC012** Ud Peças especiais para cobertura inclinada de fibrocimento sem amianto.
Placa ondulada translúcida de policarbonato celular, incolor, resistente a raios ultravioleta de 3000 mm de comprimento, 1050 mm de largura e 10 mm de espessura, colocada sobre as placas, com uma sobreposição mínima de 10 cm, para cobertura inclinada, com uma pendente maior que 10%. Inclusive acessórios de fixação às placas.
Inclui: Marcação e colocação das peças especiais sobre as placas de cobertura. Fixação das peças às placas.
Critério de medição de projecto: Número de unidades previstas, segundo documentação gráfica de Projecto.
Critério de medição de obra: Medir-se-á o número de unidades realmente executadas segundo especificações de Projecto.

| Código | Un | Descrição | Rendimento | Preço | Importância |
|---|---|---|---|---|---|
| mt13eur080n | Ud | Placa ondulada translúcida de policarbonato celular, incolor, resistente a raios ultravioleta de 3000 mm de comprimento, 1050 mm de largura e 10 mm de espessura. Segundo EN 494. (material) | 1 | 91.34 | 91.340 |
| mo051 | h | Oficial de 1ª montador de painéis metálicos. (mão de obra) | 0.45 | 23.31 | 10.490 |
| mo098 | h | Ajudante de montador de painéis metálicos. (mão de obra) | 0.2 | 22.13 | 4.426 |
| % | % | Custos directos complementares | 2 % | 106.256 | 2.125 |
|  |  | Custos directos |  |  | 108.381 |

## Recursos

**mt13eur080n** Ud Placa ondulada translúcida de policarbonato celular
Dados técnicos: Custo energético 3972.970 MJ; Emissão de CO2 271.919 kg
Resíduos:
- embalagem: re150101 Embalagens de papel e cartão. (componente de resíduo); rendimento 0.072 kg; Código LER 15 01 01; Massa do elemento 1 kg; Volume 0.001333 m3
