# Peças especiais para cobertura inclinada de fibrocimento sem amianto

- Propriedade do ficheiro: CYPE Ingenieros S.A.
- Formato: FIEBDC-3/2016
- Programa: Gerador de preços para construção civil. CYPE Ingenieros, S.A.
- Data: 03/07/2024
- Moeda: EUR
- Custos indirectos: 3 %
- IVA: 23 %

## Q Coberturas

### QU Componentes de coberturas inclinadas e curvas

#### QUC De placas de fibrocimento sem amianto

**QUC012** Ud Peças especiais para cobertura inclinada de fibrocimento sem amianto.
Placa de fibrocimento sem amianto com adaptador para clarabóia, cor cinzento, com ferragens, colocada sobre as placas, com uma sobreposição mínima de 10 cm, para cobertura inclinada, com uma pendente maior que 10%. Inclusive acessórios de fixação às placas.
Inclui: Marcação e colocação das peças especiais sobre as placas de cobertura. Fixação das peças às placas.
Critério de medição de projecto: Número de unidades previstas, segundo documentação gráfica de Projecto.
Critério de medição de obra: Medir-se-á o número de unidades realmente executadas segundo especificações de Projecto.

| Código | Un | Descrição | Rendimento | Preço | Importância |
|---|---|---|---|---|---|
| mt13eur070c | Ud | Placa de fibrocimento sem amianto com adaptador para clarabóia, cor cinzento, com ferragens. Segundo EN 494. (material) | 1 | 148.14 | 148.140 |
| mo051 | h | Oficial de 1ª montador de painéis metálicos. (mão de obra) | 0.25 | 23.31 | 5.828 |
| mo098 | h | Ajudante de montador de painéis metálicos. (mão de obra) | 0.15 | 22.13 | 3.320 |
| % | % | Custos directos complementares | 2 % | 157.288 | 3.146 |
|  |  | Custos directos |  |  | 160.434 |

Resíduos:
- colocação: mt13eur070c Placa de fibrocimento sem amianto com adaptador para clarabóia, cor cinzento, com ferragens. Segundo EN 494; factor de resíduo 0.0248

## Recursos

**mt13eur070c** Ud Placa de fibrocimento sem amianto com adaptador para clarabóia, cor cinzento, com ferragens. Segundo EN 494
Dados técnicos: Custo energético 5.701 MJ; Emissão de CO2 3.845 kg; Código LER 17 01 01; Massa do elemento 24.04 kg; Volume 0.016027 m3
Resíduos:
- embalagem: re170201 Madeira. (componente de resíduo); rendimento 0.001 kg; Código LER 17 02 01; Massa do elemento 1 kg; Volume 0.000909 m3
- embalagem: re170203 Plástico. (componente de resíduo); rendimento 0.05 kg; Código LER 17 02 03; Massa do elemento 1 kg; Volume 0.001667 m3
