# Peças especiais para cobertura inclinada de fibrocimento sem amianto

- Propriedade do ficheiro: CYPE Ingenieros S.A.
- Formato: FIEBDC-3/2016
- Programa: Gerador de preços para construção civil. CYPE Ingenieros, S.A.
- Data: 03/07/2024
- Moeda: EUR
- Custos indirectos: 3 %
- IVA: 23 %

## Q Coberturas

### QU Componentes de coberturas inclinadas e curvas

#### QUC De placas de fibrocimento sem amianto

**QUC012** Ud Peças especiais para cobertura inclinada de fibrocimento sem amianto.
Placa de fibrocimento sem amianto, com adaptador para saída de fumos, de 1520x1000 mm, cor ardósia, com peça de ligação e extractor de chaminé estático, colocada sobre as placas, com uma sobreposição mínima de 10 cm, para cobertura inclinada, com uma pendente maior que 10%. Inclusive acessórios de fixação às placas.
Inclui: Marcação e colocação das peças especiais sobre as placas de cobertura. Fixação das peças às placas.
Critério de medição de projecto: Número de unidades previstas, segundo documentação gráfica de Projecto.
Critério de medição de obra: Medir-se-á o número de unidades realmente executadas segundo especificações de Projecto.

| Código | Un | Descrição | Rendimento | Preço | Importância |
|---|---|---|---|---|---|
| mt13eur095b | Ud | Placa de fibrocimento sem amianto, com adaptador para saída de fumos, de 1520x1000 mm, cor ardósia, com acessórios de fixação. Segundo EN 494. (material) | 1 | 143.25 | 143.250 |
| mt13eur096b | Ud | Peça de ligação entre placa de fibrocimento sem amianto e extractor de chaminé estático para saída de fumos, de 760x520 mm, diâmetro de saída 30 cm, cor ardósia, com acessórios de fixação. Segundo EN 494. (material) | 1 | 66.64 | 66.640 |
| mt13eur097d | Ud | Extractor de chaminé giratório para saída de fumos, de aço inoxidável, com diâmetro de saída 32 cm, e acessórios de fixação. (material) | 1 | 113.52 | 113.520 |
| mo051 | h | Oficial de 1ª montador de painéis metálicos. (mão de obra) | 0.35 | 23.31 | 8.159 |
| mo098 | h | Ajudante de montador de painéis metálicos. (mão de obra) | 0.175 | 22.13 | 3.873 |
| % | % | Custos directos complementares | 2 % | 335.442 | 6.709 |
|  |  | Custos directos |  |  | 342.151 |

Resíduos:
- colocação: mt13eur095b; factor de resíduo 0.0248
- colocação: mt13eur096b; factor de resíduo 0.0248
- colocação: mt13eur097d; factor de resíduo 0.0248

## Recursos

**mt13eur095b** Ud Placa de fibrocimento sem amianto
Dados técnicos: Custo energético 5.701 MJ; Emissão de CO2 3.845 kg; Código LER 17 01 01; Massa do elemento 24.04 kg; Volume 0.016027 m3
Resíduos:
- embalagem: re170201 Madeira. (componente de resíduo); rendimento 0.001 kg; Código LER 17 02 01; Massa do elemento 1 kg; Volume 0.000909 m3
- embalagem: re170203 Plástico. (componente de resíduo); rendimento 0.05 kg; Código LER 17 02 03; Massa do elemento 1 kg; Volume 0.001667 m3

**mt13eur096b** Ud Peça de ligação entre placa de fibrocimento sem amianto e extractor de chaminé estático para saída de fumos
Dados técnicos: Custo energético 5.340 MJ; Emissão de CO2 2.039 kg; Código LER 17 01 01; Massa do elemento 12 kg; Volume 0.008 m3
Resíduos:
- embalagem: re170201 Madeira; rendimento 0.001 kg
- embalagem: re170203 Plástico; rendimento 0.05 kg

**mt13eur097d** Ud Extractor de chaminé giratório para saída de fumos
Dados técnicos: Custo energético 5.073 MJ; Emissão de CO2 0.704 kg; Código LER 17 01 01; Massa do elemento 3.1 kg; Volume 0.002067 m3
Resíduos:
- embalagem: re170201 Madeira; rendimento 0.001 kg
- embalagem: re170203 Plástico; rendimento 0.05 kg
