# Placas onduladas de fibrocimento sem amianto, para montagem de revestimento de telhas de betão

- Propriedade do ficheiro: CYPE Ingenieros S.A.
- Formato: FIEBDC-3/2016
- Programa: Gerador de preços para construção civil. CYPE Ingenieros, S.A.
- Data: 09/06/2025
- Moeda: EUR
- Custos indirectos: 3 %
- IVA: 23 %

## Q Coberturas

### QU Componentes de coberturas inclinadas e curvas

#### QUH De telhas de betão

**QUH010** m² Placas onduladas de fibrocimento sem amianto, para montagem de revestimento de telhas de betão.
Placas onduladas de fibrocimento sem amianto de 3000 mm de comprimento, 1100 mm de largura e 6,5 mm de espessura, cor argila; Euroclasse A1 de reacção ao fogo segundo NP EN 13501-1, colocadas com uma sobreposição da placa superior de 150 mm e fixadas mecanicamente ao suporte, para montagem de revestimento de telha de betão de perfil árabe, em cobertura inclinada, com uma pendente maior que 25%. Inclusive acessórios de fixação das placas vedante auto-adesivo, para a selagem de estanquidade das sobreposições entre placas onduladas.
Critérios considerados na determinação do preço da unidade de obra: O preço não inclui o revestimento de cobertura de telhas.
Inclui: Marcação. Corte das placas. Fixação das placas. Vedação de juntas.
Critério de medição de projecto: Superfície da vertente medida em verdadeira magnitude, segundo documentação gráfica de Projecto.
Critério de medição de obra: Medir-se-á, em verdadeira magnitude, a superfície realmente executada segundo especificações de Projecto.

| Código | Un | Descrição | Rendimento | Preço | Importância |
|---|---|---|---|---|---|
| mt13eur120yla | Ud | Placa ondulada de fibrocimento sem amianto, de 3000 mm de comprimento, 1100 mm de largura e 6,5 mm de espessura, cor argila; Euroclasse A1 de reacção ao fogo segundo NP EN 13501-1. Segundo EN 494. (material) | 0.351 | 42.41 | 14.886 |
| mt13eur110a | m | Vedante auto-adesivo, para a selagem de estanquidade das sobreposições entre placas onduladas de fibrocimento sem amianto. (material) | 1.1 | 0.64 | 0.704 |
| mt13eur100a | Ud | Kit de acessórios de fixação, para placas onduladas de fibrocimento sem amianto. (material) | 1 | 9.94 | 9.940 |
| mo051 | h | Oficial de 1ª montador de painéis metálicos. (mão de obra) | 0.15 | 25.32 | 3.798 |
| mo098 | h | Ajudante de montador de painéis metálicos. (mão de obra) | 0.11 | 24.04 | 2.644 |
| % | % | Custos directos complementares | 2 % | 31.972 | 0.639 |
|  |  | Custos directos |  |  | 32.611 |

Resíduos:
- colocação: mt13eur120yla; factor de resíduo 0.0248

## Recursos

**mt13eur120yla** Ud Placa ondulada de fibrocimento sem amianto
Dados técnicos: Custo energético 6.360 MJ; Emissão de CO2 7.139 kg; Código LER 17 01 01; Massa do elemento 46 kg; Volume 0.030667 m3
Resíduos:
- embalagem: re170201 Madeira. (componente de resíduo); rendimento 0.001 kg; Código LER 17 02 01; Massa do elemento 1 kg; Volume 0.000909 m3
- embalagem: re170203 Plástico. (componente de resíduo); rendimento 0.05 kg; Código LER 17 02 03; Massa do elemento 1 kg; Volume 0.001667 m3
