# Ponto singular para cobertura inclinada de telhas cerâmicas "TEJAS VEREA"

- Propriedade do ficheiro: CYPE Ingenieros S.A.
- Formato: FIEBDC-3/2016
- Programa: Gerador de preços para construção civil. CYPE Ingenieros, S.A.
- Data: 03/07/2024
- Moeda: EUR
- Custos indirectos: 3 %
- IVA: 23 %

## Q Coberturas

### QU Componentes de coberturas inclinadas e curvas

#### QUT De telhas cerâmicas

**QUT061** m Ponto singular para cobertura inclinada de telhas cerâmicas "TEJAS VEREA".
Beirado para cobertura inclinada, com telhas de beirado canudo cerâmicas, "TEJAS VEREA", acabamento com coloração em massa Rojo, 40x15 cm, assentes com argamassa de cimento, confeccionada em obra, dosificação 1:6.
Inclui: Colocação das telhas com argamassa.
Critério de medição de projecto: Comprimento medido em verdadeira magnitude, segundo documentação gráfica de Projecto.
Critério de medição de obra: Medir-se-á, em verdadeira magnitude, o comprimento realmente executado segundo especificações de Projecto.

| Código | Un | Descrição | Rendimento | Preço | Importância |
|---|---|---|---|---|---|
| mt13tvc011aa | Ud | Telha de beirado canudo cerâmica, "TEJAS VEREA", acabamento com coloração em massa Rojo, 40x15 cm, segundo EN 1304. (material) | 12.8 | 0.59 | 7.552 |
| mt08aaa010a | m³ | Água. (material) | 0.006 | 1.5 | 0.009 |
| mt01arg005a | t | Areia de pedreira, para argamassa preparada em obra. (material) | 0.049 | 18 | 0.882 |
| mt08cem011a | kg | Cimento Portland CEM II/B-L 32,5 R, cor cinzento, em sacos, segundo NP EN 197-1. (material) | 7.5 | 0.1 | 0.750 |
| mq06hor010 | h | Betoneira eléctrica com uma capacidade de amassadura de 160 l. (equipamento) | 0.021 | 3.45 | 0.072 |
| mo020 | h | Oficial de 1ª construção. (mão de obra) | 0.225 | 22.68 | 5.103 |
| mo113 | h | Operário não qualificado construção. (mão de obra) | 0.315 | 21.45 | 6.757 |
| % | % | Custos directos complementares | 2 % | 21.125 | 0.423 |
|  |  | Custos directos |  |  | 21.548 |

Resíduos:
- colocação: mt13tvc011aa Telha de beirado canudo cerâmica, "TEJAS VEREA", acabamento com coloração em massa Rojo, 40x15 cm, segundo EN 1304; factor de resíduo 0.0578
- colocação: mt01arg005a Areia de pedreira, para argamassa preparada em obra; factor de resíduo 0.00501329
- colocação: mt08cem011a Cimento Portland CEM II/B-L 32,5 R, cor cinzento, em sacos, segundo NP EN 197-1; factor de resíduo 0.01512

## Recursos

**mt13tvc011aa** Ud Telha de beirado canudo cerâmica, "TEJAS VEREA", acabamento com coloração em massa Rojo, 40x15 cm, segundo EN 1304
Dados técnicos: Custo energético 5.239 MJ; Emissão de CO2 0.254 kg; Código LER 17 01 03; Massa do elemento 1.25 kg; Volume 0.001 m3
Resíduos:
- embalagem: re170201 Madeira. (componente de resíduo); rendimento 0.003 kg; Código LER 17 02 01; Massa do elemento 1 kg; Volume 0.000909 m3
- embalagem: re170203 Plástico. (componente de resíduo); rendimento 0.002 kg; Código LER 17 02 03; Massa do elemento 1 kg; Volume 0.001667 m3

**mt08aaa010a** m³ Água
Dados técnicos: Custo energético 60.000 MJ; Emissão de CO2 30.000 kg

**mt01arg005a** t Areia de pedreira, para argamassa preparada em obra
Dados técnicos: Custo energético 75.000 MJ; Emissão de CO2 4.000 kg; Código LER 01 04 08; Massa do elemento 1000 kg; Volume 0.666667 m3

**mt08cem011a** kg Cimento Portland CEM II/B-L 32,5 R, cor cinzento, em sacos, segundo NP EN 197-1
Dados técnicos: Custo energético 7.009 MJ; Emissão de CO2 0.899 kg; Código LER 17 01 01; Massa do elemento 1 kg; Volume 0.000667 m3
Resíduos:
- embalagem: re150101 Embalagens de papel e cartão. (componente de resíduo); rendimento 0.011 kg; Código LER 15 01 01; Massa do elemento 1 kg; Volume 0.001333 m3
- embalagem: re170203 Plástico; rendimento 0.002 kg
