# Revestimento mural com painéis de lã de madeira

- Propriedade do ficheiro: CYPE Ingenieros S.A.
- Formato: FIEBDC-3/2016
- Programa: Gerador de preços para construção civil. CYPE Ingenieros, S.A.
- Data: 25/09/2024
- Moeda: EUR
- Custos indirectos: 3 %
- IVA: 23 %

## R Revestimentos

### RD Decorativos

#### RDM De madeira

**RDM020** m² Revestimento mural com painéis de lã de madeira.
Revestimento mural com painel leve de lã de madeira, de 600x1200 mm e 75 mm de espessura, resistência térmica 1,85 m²°C/W, condutibilidade térmica 0,09 W/(m°C). Colocação em obra: com pregos, sobre superfície suporte de madeira.
Inclui: Limpeza e preparação da superfície suporte. Marcação. Corte e preparação do revestimento. Colocação e fixação do revestimento. Resolução de encontros e pontos singulares.
Critério de medição de projecto: Superfície medida segundo documentação gráfica de Projecto, descontando as aberturas de superfície maior de 2 m².
Critério de medição de obra: Medir-se-á a superfície realmente executada segundo especificações de Projecto, descontando as aberturas de superfície maior de 2 m².

| Código | Un | Descrição | Rendimento | Preço | Importância |
|---|---|---|---|---|---|
| mt16vki010j | m² | Painel leve de lã de madeira, de 600x1200 mm e 75 mm de espessura, segundo EN 13168, formado por partículas longas de madeira de 1,5 mm de diâmetro combinadas com EPS, resistência térmica 1,85 m²°C/W, condutibilidade térmica 0,09 W/(m°C), densidade 93,33 kg/m³, factor de resistência à difusão do vapor de água 0,4 e Euroclasse B-s1, d0 de reacção ao fogo segundo NP EN 13501-1, para isolamento térmico e sonoro e protecção contra incêndios, em edificação. (material) | 1.05 | 20.9 | 21.945 |
| mt16vki040a | Ud | Prego, para a ancoragem de painéis de lã de madeira a suporte de madeira. (material) | 8.33 | 0.07 | 0.583 |
| mo017 | h | Oficial de 1ª carpinteiro. (mão de obra) | 0.2 | 23.03 | 4.606 |
| mo058 | h | Ajudante de carpinteiro. (mão de obra) | 0.2 | 22.27 | 4.454 |
| % | % | Custos directos complementares | 2 % | 31.588 | 0.632 |
|  |  | Custos directos |  |  | 32.220 |

Resíduos:
- colocação: mt16vki010j; factor de resíduo 0.024

## Recursos

**mt16vki010j** m² Painel leve de lã de madeira
Dados técnicos: Custo energético 75.534 MJ; Emissão de CO2 1.914 kg; Código LER 17 06 04; Massa do elemento 7 kg; Volume 0.011667 m3
Resíduos:
- embalagem: re170203 Plástico. (componente de resíduo); rendimento 0.034 kg; Código LER 17 02 03; Massa do elemento 1 kg; Volume 0.001667 m3
