# Remate de degrau com revestimento de borracha, de linóleo ou vinílico, através de perfil pré-moldado

- Propriedade do ficheiro: CYPE Ingenieros S.A.
- Formato: FIEBDC-3/2016
- Programa: Gerador de preços para construção civil. CYPE Ingenieros, S.A.
- Data: 09/06/2025
- Moeda: EUR
- Custos indirectos: 3 %
- IVA: 23 %

## R Revestimentos

### RE Degraus

#### REA Remates

**REA040** m Remate de degrau com revestimento de borracha, de linóleo ou vinílico, através de perfil pré-moldado.
Remate de degrau com revestimento de borracha, de linóleo ou vinílico, através de perfil de alumínio anodizado, imitação metal cromado, acabamento escovado, anti-deslizante, "SCHLÜTER-SYSTEMS", de 3 mm de altura, com perfurações para a sua fixação, fixado mecanicamente.
Inclui: Limpeza e preparação da superfície suporte. Marcação. Corte, colocação e fixação do perfil.
Critério de medição de projecto: Comprimento medido segundo documentação gráfica de Projecto.
Critério de medição de obra: Medir-se-á o comprimento realmente executado segundo especificações de Projecto.

| Código | Un | Descrição | Rendimento | Preço | Importância |
|---|---|---|---|---|---|
| mt18jrs770aaa1 | m | Perfil de alumínio anodizado, imitação metal cromado, acabamento escovado, anti-deslizante, "SCHLÜTER-SYSTEMS", de 3 mm de altura, com perfurações para a sua fixação, fornecido em barras de 2,5 m de comprimento, para remate de degrau com revestimento de borracha, de linóleo e vinílicos, com elementos de fixação. (material) | 1.05 | 10.12 | 10.626 |
| mo023 | h | Oficial de 1ª ladrilhador. (mão de obra) | 0.05 | 24.63 | 1.232 |
| % | % | Custos directos complementares | 2 % | 11.858 | 0.237 |
|  |  | Custos directos |  |  | 12.095 |

Resíduos:
- colocação: mt18jrs770aaa1; factor de resíduo 0.048

## Recursos

**mt18jrs770aaa1** m Perfil de alumínio anodizado
Dados técnicos: Custo energético 25.630 MJ; Emissão de CO2 1.925 kg; Código LER 17 04 02; Massa do elemento 0.22 kg; Volume 0.000147 m3
Resíduos:
- embalagem: re170203 Plástico. (componente de resíduo); rendimento 0.005 kg; Código LER 17 02 03; Massa do elemento 1 kg; Volume 0.001667 m3
