# Tecto falso amovível em exteriores de compósito

- Propriedade do ficheiro: CYPE Ingenieros S.A.
- Formato: FIEBDC-3/2016
- Programa: Gerador de preços para construção civil. CYPE Ingenieros, S.A.
- Data: 09/02/2026
- Moeda: EUR
- Custos indirectos: 3 %
- IVA: 23 %

## R Revestimentos

### RH Tectos falsos em exteriores

#### RHW Amovíveis, de compósito

**RHW010** m² Tecto falso amovível em exteriores de compósito.
Tecto falso amovível com ancoragens directas em exteriores, com uma superfície de entre 4 e 10 m², situado a uma altura menor de 4 m, considerando um grau de complexidade médio, constituído por: ESTRUTURA: malha modular de alumínio de perfis de secção quadrada e perfis angulares, com uma modulação de 600 mm, fixados à laje ou elemento suporte com ancoragens directas; RÉGUAS: réguas ocas de compósito (WPC), de 40x40x3000 mm e 4 mm de espessura, compostas por material termoplástico e fibras vegetais com reforço mineral, acabamento imitação madeira de carvalho. Inclusive fixações para a ancoragem dos perfis e acessórios de montagem.
Inclui: Marcação do nível de acabamento e dos eixos da malha modular. Fixação da malha modular à laje ou elemento suporte. Corte das réguas. Fixação das réguas. Resolução de encontros e pontos singulares. Execução de aberturas para recepção de possíveis elementos de ancoragem e/ou instalações.
Critério de medição de projecto: Superfície medida entre paramentos, segundo documentação gráfica de Projecto, sem descontar aberturas para instalações.
Critério de medição de obra: Medir-se-á a superfície realmente executada segundo especificações de Projecto, sem descontar aberturas para instalações.

| Código | Un | Descrição | Rendimento | Preço | Importância |
|---|---|---|---|---|---|
| mt12tar050a | m | Perfil de secção quadrada de alumínio, de 40x40x3000 mm e 2 mm de espessura, acabamento lacado, cor preto, segundo EN 13964. (material) | 3 | 7.96 | 23.880 |
| mt26amr010aaa | Ud | Ancoragem mecânica de expansão de aço galvanizado, de 8 mm de diâmetro e 75 mm de comprimento. (material) | 5 | 1.07 | 5.350 |
| mt12tar060a | m | Perfil angular de alumínio, de 40x40x3000 mm e de 2 mm de espessura, acabamento lacado, cor preto, segundo EN 13964. (material) | 3 | 5.93 | 17.790 |
| mt18acc080a | Ud | Parafuso autoperfurante, de aço ao carbono, de 5 mm de diâmetro e 63 mm de comprimento, com tratamento anticorrosão. (material) | 32 | 0.11 | 3.520 |
| mt12tar040g | m | Régua oca de compósito (WPC), de 40x40x3000 mm e 4 mm de espessura, compostas por material termoplástico e fibras vegetais com reforço mineral, acabamento imitação madeira de carvalho. (material) | 12.5 | 7.96 | 99.500 |
| mt12tar070 | Ud | Kit de acessórios de montagem para a fixação das réguas de compósito (WPC) em tectos falsos amovíveis para exterior. (material) | 1 | 1 | 1.000 |
| mo015 | h | Oficial de 1ª montador de tectos falsos. (mão de obra) | 0.235 | 25.32 | 5.950 |
| mo082 | h | Ajudante de montador de tectos falsos. (mão de obra) | 0.235 | 24.04 | 5.649 |
| % | % | Custos directos complementares | 2 % | 162.639 | 3.253 |
|  |  | Custos directos |  |  | 165.892 |

Resíduos:
- colocação: mt12tar050a; factor de resíduo 0.048
- colocação: mt12tar060a Perfil angular de alumínio, de 40x40x3000 mm e de 2 mm de espessura, acabamento lacado, cor preto, segundo EN 13964; factor de resíduo 0.048
- colocação: mt18acc080a Parafuso autoperfurante, de aço ao carbono, de 5 mm de diâmetro e 63 mm de comprimento, com tratamento anticorrosão; factor de resíduo 0.00491667
- colocação: mt12tar040g; factor de resíduo 0.00959773

## Recursos

**mt12tar050a** m Perfil de secção quadrada de alumínio
Dados técnicos: Custo energético 16.053 MJ; Emissão de CO2 1.137 kg; Código LER 17 04 02; Massa do elemento 0.142 kg; Volume 0.000095 m3
Resíduos:
- embalagem: re170203 Plástico. (componente de resíduo); rendimento 0.005 kg; Código LER 17 02 03; Massa do elemento 1 kg; Volume 0.001667 m3

**mt12tar060a** m Perfil angular de alumínio, de 40x40x3000 mm e de 2 mm de espessura, acabamento lacado, cor preto, segundo EN 13964
Dados técnicos: Custo energético 16.053 MJ; Emissão de CO2 1.137 kg; Código LER 17 04 02; Massa do elemento 0.142 kg; Volume 0.000095 m3
Resíduos:
- embalagem: re170203 Plástico; rendimento 0.005 kg

**mt18acc080a** Ud Parafuso autoperfurante, de aço ao carbono, de 5 mm de diâmetro e 63 mm de comprimento, com tratamento anticorrosão
Dados técnicos: Custo energético 0.170 MJ; Emissão de CO2 0.008 kg; Código LER 17 04 05; Massa do elemento 0.012 kg; Volume 0.000006 m3
Resíduos:
- embalagem: re150101 Embalagens de papel e cartão. (componente de resíduo); rendimento 0.001 kg; Código LER 15 01 01; Massa do elemento 1 kg; Volume 0.001333 m3

**mt12tar040g** m Régua oca de compósito (WPC)
Dados técnicos: Custo energético 22.742 MJ; Emissão de CO2 1.042 kg; Código LER 17 02 01; Massa do elemento 0.88 kg; Volume 0.0008 m3
Resíduos:
- embalagem: re170203 Plástico; rendimento 0.003 kg
