# Lasur natural para madeira

- Propriedade do ficheiro: CYPE Ingenieros S.A.
- Formato: FIEBDC-3/2016
- Programa: Gerador de preços para construção civil. CYPE Ingenieros, S.A.
- Data: 23/10/2024
- Moeda: EUR
- Custos indirectos: 3 %
- IVA: 23 %

## R Revestimentos

### RM Pinturas e tratamentos em madeira

#### RMN Lasures naturais

**RMN010** m² Lasur natural para madeira.
Aplicação manual de duas demãos de lasur natural para interior, a poro aberto, incolor, acabamento brilhante, sem diluir, (rendimento: 0,08 l/m² cada demão); (), sobre superfície de revestimento mural de madeira, em interiores. Inclusive líquido protector incolor para tratamento preventivo contra insectos xilófagos.
Critérios considerados na determinação do preço da unidade de obra: O preço inclui a protecção dos elementos da envolvente que possam ser afectados durante os trabalhos.
Inclui: Aplicação do tratamiento. Aplicação de duas demãos de acabamento.
Critério de medição de projecto: Superfície medida segundo documentação gráfica de Projecto.
Critério de medição de obra: Medir-se-á a superfície realmente executada segundo especificações de Projecto.

| Código | Un | Descrição | Rendimento | Preço | Importância |
|---|---|---|---|---|---|
| mt27tlr060a | l | Líquido protector incolor para tratamento preventivo contra insectos xilófagos, para aplicar com trincha ou rolo. (material) | 0.063 | 11.04 | 0.696 |
| mt27lsn020a | l | Lasur natural para interior, a poro aberto, incolor, acabamento brilhante, à base de óleos vegetais, resinas vegetais e pigmentos naturais, com um conteúdo de compostos orgânicos voláteis (COV) < 140 g/l, para aplicar com trincha ou pistola. (material) | 0.16 | 12.69 | 2.030 |
| mo038 | h | Oficial de 1ª pintor. (mão de obra) | 0.25 | 22.68 | 5.670 |
| mo076 | h | Ajudante de pintor. (mão de obra) | 0.05 | 22.13 | 1.107 |
| % | % | Custos directos complementares | 2 % | 9.503 | 0.190 |
|  |  | Custos directos |  |  | 9.693 |

Resíduos:
- colocação: mt27lsn020a; factor de resíduo 0.03

## Recursos

**mt27lsn020a** l Lasur natural para interior
Dados técnicos: Custo energético 28.069 MJ; Emissão de CO2 1.184 kg; Código LER 17 09 04; Massa do elemento 0.92 kg; Volume 0.000613 m3
Resíduos:
- embalagem: re170203 Plástico. (componente de resíduo); rendimento 0.032 kg; Código LER 17 02 03; Massa do elemento 1 kg; Volume 0.001667 m3
