# Verniz natural para madeira

- Propriedade do ficheiro: CYPE Ingenieros S.A.
- Formato: FIEBDC-3/2016
- Programa: Gerador de preços para construção civil. CYPE Ingenieros, S.A.
- Data: 10/06/2024
- Moeda: EUR
- Custos indirectos: 3 %
- IVA: 23 %

## R Revestimentos

### RM Pinturas e tratamentos em madeira

#### RMR Vernizes naturais

**RMR010** m² Verniz natural para madeira.
Aplicação manual de duas demãos de verniz natural, acabamento brilhante, incolor, aplicada com trincha, rolo ou pistola, diluídas com 5% a 15% de diluente, (rendimento: 0,1 l/m² cada demão); (), sobre superfície de mobiliário de madeira, em exteriores.
Critérios considerados na determinação do preço da unidade de obra: O preço inclui a protecção dos elementos da envolvente que possam ser afectados durante os trabalhos, mas não inclui a preparação do suporte.
Inclui: Aplicação de uma demão de primário e uma demão de acabamento.
Critério de medição de projecto: Superfície medida segundo documentação gráfica de Projecto.
Critério de medição de obra: Medir-se-á a superfície realmente executada segundo especificações de Projecto.

| Código | Un | Descrição | Rendimento | Preço | Importância |
|---|---|---|---|---|---|
| mt27bns010b | l | Verniz natural para interior e exterior, incolor, acabamento brilhante, à base de óleos vegetais, resinas vegetais e pigmentos minerais, permeável ao vapor de água, com resistência aos raios UV e à intempérie, com um conteúdo de compostos orgânicos voláteis (COV) < 140 g/l, para aplicar com trincha, rolo ou pistola. (material) | 0.2 | 12.88 | 2.576 |
| mt27lni004 | l | Diluente, à base de uma mistura de hidrocarbonetos alifáticos. (material) | 0.02 | 3.62 | 0.072 |
| mo038 | h | Oficial de 1ª pintor. (mão de obra) | 0.24 | 22.68 | 5.443 |
| mo076 | h | Ajudante de pintor. (mão de obra) | 0.05 | 22.13 | 1.107 |
| % | % | Custos directos complementares | 2 % | 9.198 | 0.184 |
|  |  | Custos directos |  |  | 9.382 |
