# Revestimento interior autoportante de painéis sandwich isolantes de aço

- Propriedade do ficheiro: CYPE Ingenieros S.A.
- Formato: FIEBDC-3/2016
- Programa: Gerador de preços para construção civil. CYPE Ingenieros, S.A.
- Data: 10/06/2024
- Moeda: EUR
- Custos indirectos: 3 %
- IVA: 23 %

## R Revestimentos

### RR Paredes (placas e painéis)

#### RRW De painéis sandwich

**RRW020** m² Revestimento interior autoportante de painéis sandwich isolantes de aço.
Revestimento interior autoportante, formado por painéis sandwich isolantes térmicos e acústicos de aço, de 100 mm de espessura e 1150 mm de largura, formado por face exterior de chapa lisa, de 0,5 mm de espessura, acabamento pré-lacado, alma isolante de lã de rocha de densidade média 120 kg/m³ e face interior de chapa lisa de 0,5 mm de espessura, condutibilidade térmica 0,043 W/(m°C), Euroclasse A2-s1, d0 de reacção ao fogo segundo NP EN 13501-1, com 33 dB de índice global de redução sonora, Rw, proporcionando uma redução do nível global ponderado de pressão a sons de condução aérea de 32,5 dBA e coeficiente de absorção acústica médio 0,95, segundo NP EN ISO 354. Inclusive acessórios de fixação.
Critérios considerados na determinação do preço da unidade de obra: O preço inclui a resolução de encontros e pontos singulares.
Inclui: Marcação na laje inferior e na superior da linha de paramento acabado. Corte dos painéis. Colocação e fixação dos painéis.
Critério de medição de projecto: Superfície medida segundo documentação gráfica de Projecto.
Critério de medição de obra: Medir-se-á a superfície realmente executada segundo especificações de Projecto, sem duplicar esquinas nem encontros.

| Código | Un | Descrição | Rendimento | Preço | Importância |
|---|---|---|---|---|---|
| mt12ppa050m | m² | Painel sandwich isolante térmico e acústico de aço, de 100 mm de espessura e 1150 mm de largura, formado por face exterior de chapa lisa, de 0,5 mm de espessura, acabamento pré-lacado, alma isolante de lã de rocha de densidade média 120 kg/m³ e face interior de chapa lisa de 0,5 mm de espessura, condutibilidade térmica 0,043 W/(m°C), Euroclasse A2-s1, d0 de reacção ao fogo segundo NP EN 13501-1, com 33 dB de índice global de redução sonora, Rw, proporcionando uma redução do nível global ponderado de pressão a sons de condução aérea de 32,5 dBA e coeficiente de absorção acústica médio 0,95, segundo NP EN ISO 354; para paredes divisórias. (material) | 1.05 | 46.91 | 49.256 |
| mt12ppa100b | Ud | Kit de acessórios de fixação, para painéis sandwich isolantes, em paredes divisórias. (material) | 0.2 | 9.7 | 1.940 |
| mo054 | h | Oficial de 1ª montador de isolamentos. (mão de obra) | 0.16 | 23.31 | 3.730 |
| mo101 | h | Ajudante de montador de isolamentos. (mão de obra) | 0.08 | 22.13 | 1.770 |
| % | % | Custos directos complementares | 2 % | 56.696 | 1.134 |
|  |  | Custos directos |  |  | 57.830 |
