# Alçapão para revestimento interior de placas de gesso laminado. Sistema "KNAUF"

- Propriedade do ficheiro: CYPE Ingenieros S.A.
- Formato: FIEBDC-3/2016
- Programa: Gerador de preços para construção civil. CYPE Ingenieros, S.A.
- Data: 10/06/2024
- Moeda: EUR
- Custos indirectos: 3 %
- IVA: 23 %

## R Revestimentos

### RR Paredes (placas e painéis)

#### RRY De placas de gesso laminado

**RRY021** Ud Alçapão para revestimento interior de placas de gesso laminado. Sistema "KNAUF".
Alçapão gama Especial, F-Tec Drystar, sistema "KNAUF", de 300x300 mm, formado por aro de alumínio e porta de placa de gesso laminado (1 Drystar (GM-FH1IR), de 12,5 mm de espessura), para revestimento interior de placas de gesso laminado. Inclusive acessórios de montagem.
Critérios considerados na determinação do preço da unidade de obra: O preço inclui a resolução de encontros e pontos singulares.
Inclui: Marcação e corte da placa de gesso laminado. Colocação do alçapão.
Critério de medição de projecto: Número de unidades previstas, segundo documentação gráfica de Projecto.
Critério de medição de obra: Medir-se-á o número de unidades realmente colocadas segundo especificações de Projecto.

| Código | Un | Descrição | Rendimento | Preço | Importância |
|---|---|---|---|---|---|
| mt12ppk060brarbb | Ud | Alçapão gama Especial, F-Tec Drystar, sistema "KNAUF", de 300x300 mm, formado por aro de alumínio e porta de placa de gesso laminado (1 Drystar (GM-FH1IR), de 12,5 mm de espessura). (material) | 1 | 134.3 | 134.300 |
| mo053 | h | Oficial de 1ª montador de pré-fabricados interiores. (mão de obra) | 0.1 | 23.31 | 2.331 |
| mo100 | h | Ajudante de montador de pré-fabricados interiores. (mão de obra) | 0.1 | 22.13 | 2.213 |
| % | % | Custos directos complementares | 2 % | 138.844 | 2.777 |
|  |  | Custos directos |  |  | 141.621 |

## Recursos

**mt12ppk060brarbb** Ud Alçapão gama Especial
Dados técnicos: Custo energético 78.189 MJ; Emissão de CO2 3.978 kg
Resíduos:
- embalagem: re150101 Embalagens de papel e cartão. (componente de resíduo); rendimento 0.076 kg; Código LER 15 01 01; Massa do elemento 1 kg; Volume 0.001333 m3
