# Base de argamassa de cimento "GRUPO PUMA"

- Propriedade do ficheiro: CYPE Ingenieros S.A.
- Formato: FIEBDC-3/2016
- Programa: Gerador de preços para construção civil. CYPE Ingenieros, S.A.
- Data: 23/10/2024
- Moeda: EUR
- Custos indirectos: 3 %
- IVA: 23 %

## R Revestimentos

### RS Pavimentos

#### RSB Bases de pavimento

**RSB029** m² Base de argamassa de cimento "GRUPO PUMA".
Base para pavimento interior, de 60 mm de espessura, de argamassa de cimento de presa normal, Paviland Pronto 80 "GRUPO PUMA", CT - C30 - F7 segundo EN 13813, aplicada manualmente, sobre lâmina de isolamento para formação de pavimento flutuante; e aplicação posterior de agente filmógeno, (0,15 l/m²). Inclusive banda de painel rígido de poliestireno expandido para a preparação das juntas perimetrais de dilatação.
Critérios considerados na determinação do preço da unidade de obra: O preço não inclui a lâmina de isolamento.
Inclui: Implantação e marcação de níveis. Preparação das juntas perimetrais de dilatação. Formação de mestras. Derramamento e espalhamento da argamassa. Nivelamento da argamassa. Aplicação do agente filmógeno.
Critério de medição de projecto: Superfície medida segundo documentação gráfica de Projecto.
Critério de medição de obra: Medir-se-á a superfície realmente executada segundo especificações de Projecto, sem deduzir a superfície ocupada pelos pilares situados dentro do seu perímetro.

| Código | Un | Descrição | Rendimento | Preço | Importância |
|---|---|---|---|---|---|
| mt16pea020a | m² | Painel rígido de poliestireno expandido, segundo NP EN 13163, bordo lateral recto, de 10 mm de espessura, resistência térmica 0,25 m²°C/W, condutibilidade térmica 0,036 W/(m°C), para junta de dilatação. (material) | 0.1 | 0.92 | 0.092 |
| mt09mag020c | kg | Argamassa de cimento de presa normal, Paviland Pronto 80 "GRUPO PUMA", CT - C30 - F7 segundo EN 13813, composta por aglomerantes hidráulicos específicos, inertes seleccionados e aditivos, usada em nivelação de pavimentos. (material) | 114 | 0.29 | 33.060 |
| mt08cur020a | l | Agente filmógeno, para a cura de betões e argamassas. (material) | 0.15 | 1.56 | 0.234 |
| mq06hor010 | h | Betoneira eléctrica com uma capacidade de amassadura de 160 l. (equipamento) | 0.005 | 3.45 | 0.017 |
| mo031 | h | Oficial de 1ª aplicador de argamassa autonivelante. (mão de obra) | 0.04 | 22.68 | 0.907 |
| mo069 | h | Ajudante de aplicador de argamassa autonivelante. (mão de obra) | 0.024 | 22.13 | 0.531 |
| % | % | Custos directos complementares | 2 % | 34.841 | 0.697 |
|  |  | Custos directos |  |  | 35.538 |

Resíduos:
- colocação: mt16pea020a; factor de resíduo 0.048
- colocação: mt09mag020c; factor de resíduo 0.0072

## Recursos

**mt16pea020a** m² Painel rígido de poliestireno expandido
Dados técnicos: Custo energético 29.913 MJ; Emissão de CO2 1.057 kg; Código LER 17 06 04; Massa do elemento 0.3 kg; Volume 0.0005 m3
Resíduos:
- embalagem: re170203 Plástico. (componente de resíduo); rendimento 0.024 kg; Código LER 17 02 03; Massa do elemento 1 kg; Volume 0.001667 m3

**mt09mag020c** kg Argamassa de cimento de presa normal
Dados técnicos: Custo energético 0.890 MJ; Emissão de CO2 0.080 kg; Código LER 17 01 01; Massa do elemento 1 kg; Volume 0.000667 m3
