# Pavimento técnico acessível

- Propriedade do ficheiro: CYPE Ingenieros S.A.
- Formato: FIEBDC-3/2016
- Programa: Gerador de preços para construção civil. CYPE Ingenieros, S.A.
- Data: 12/02/2025
- Moeda: EUR
- Custos indirectos: 3 %
- IVA: 23 %

## R Revestimentos

### RS Pavimentos

#### RSE Técnicos

**RSE005** m² Pavimento técnico acessível.
Pavimento técnico acessível, formado por painéis de 600x600 mm, com núcleo de tabuleiro aglomerado de madeira de alta densidade, 650 kg/m³, e 30 mm de espessura, com chapa de aço na face inferior, com tratamento perimetral dos bordos de PVC de 18 mm, protegendo as arestas vivas do pavimento; apoiados sobre pedestais reguláveis para alturas de 250 a 345 mm, de aço zincado com cabeça com junta anti-vibratória, fixados ao suporte com cola; fabricado segundo NP EN 12825 com uma carga limite de classe 4 maior que 9 kN, coeficiente de segurança 2, flecha 2,5 mm (A), tolerância dimensional classe 2 e protecção face ao fogo Euroclasse Bfl-s1 de reacção ao fogo, segundo NP EN 13501-1 e acabamento superior de pavimento vinílico heterogéneo, de 3,2 mm de espessura total, com camada de utilização de 1,00 mm de espessura, com tratamento de protecção superficial PUR, cor a escolher, fornecido em placas de 60,96x60,96 cm. Incluindo marcação, fixação dos pedestais à superfície suporte com cola e nivelação dos mesmos através de porca. Totalmente montado, com todos os elementos necessários para a sua instalação.
Inclui: Implantação dos eixos dos pedestais e marcação de níveis. Colocação, nivelação e fixação dos pedestais. Colocação dos painéis.
Critério de medição de projecto: Superfície útil, medida segundo documentação gráfica de Projecto, descontando as aberturas de superfície maior de 1 m². Não foi incrementada a medição por perdas, uma vez que na composição se considerou 5% a mais.
Critério de medição de obra: Medir-se-á a superfície realmente executada segundo especificações de Projecto, descontando as aberturas de superfície maior de 1 m².

| Código | Un | Descrição | Rendimento | Preço | Importância |
|---|---|---|---|---|---|
| mt12pmm010g | m² | Pavimento técnico acessível, formado por painéis de 600x600 mm, com núcleo de tabuleiro aglomerado de madeira de alta densidade, 650 kg/m³, e 30 mm de espessura, com chapa de aço na face inferior, com tratamento perimetral dos bordos de PVC de 18 mm, protegendo as arestas vivas do pavimento; apoiados sobre pedestais reguláveis para alturas de 250 a 345 mm, de aço zincado com cabeça com junta anti-vibratória, fixados ao suporte com cola; classificação 4/2/A/2, segundo NP EN 12825 e Euroclasse Bfl-s1 de reacção ao fogo, segundo NP EN 13501-1. (material) | 1 | 46.86 | 46.860 |
| mt18pta070a | m² | Placas heterogéneas de PVC, de 3,2 mm de espessura total, com camada de utilização de 1,00 mm de espessura, com tratamento de protecção superficial PUR, cor a escolher; peso total: 3400 g/m²; classificação ao uso, segundo EN ISO 10874: classe 23 para uso doméstico; classe 33 para uso comercial; classe 42 para uso industrial; redução dos sons de percussão 2 dB, segundo NP EN ISO 10140; Euroclasse Cfl-s1 de reacção ao fogo, segundo NP EN 13501-1. (material) | 1 | 32.14 | 32.140 |
| mo011 | h | Oficial de 1ª montador. (mão de obra) | 0.25 | 25.32 | 6.330 |
| mo080 | h | Ajudante de montador. (mão de obra) | 0.25 | 24.04 | 6.010 |
| % | % | Custos directos complementares | 2 % | 91.340 | 1.827 |
|  |  | Custos directos |  |  | 93.167 |

Resíduos:
- colocação: mt18pta070a; factor de resíduo 0.0346882

## Recursos

**mt18pta070a** m² Placas heterogéneas de PVC
Dados técnicos: Custo energético 154.377 MJ; Emissão de CO2 16.780 kg; Código LER 17 02 03; Massa do elemento 3.4 kg; Volume 0.005667 m3
Resíduos:
- embalagem: re170203 Plástico. (componente de resíduo); rendimento 0.039 kg; Código LER 17 02 03; Massa do elemento 1 kg; Volume 0.001667 m3
